# Système de contrôle Aidoo

- Propriété du fichier: CYPE Ingenieros S.A.
- Format: FIEBDC-3/2016
- Logiciel: Générateur de prix de la construction. CYPE Ingenieros, S.A.
- Date: 07/02/2025
- Zone géographique: Burkina Faso
- Devise: XOF
- Coûts indirects: 3 %
- Frais généraux: 13 %
- Bénéfice: 6 %
- TVA: 18 %

## T Équipements techniques

### TV Climatisation et ventilation

#### TVZ Système multizone Airzone

**TVZ150** U Système de contrôle Aidoo.
Pack Aidoo Pro Control Wi-Fi Inverter/VRF - Blueface AZAI6WSPBA1B "AIRZONE", constitué de: interface pour le contrôle de Baxi R32 par l'App Airzone Aidoo pour smartphones et tablettes avec connexion sans fil par Wi-Fi 2.4 GHz, contrôle de la mise en marche et l'arrêt, de la température de consigne, du mode de fonctionnement et de la vitesse du ventilateur, lecture des avis et des erreurs, programmation horaire, multiutilisateur et multisession, intégration avec Amazon Alexa et Google Assistant pour contrôle par voix, fonction Airtools pour diagnostic intelligent à distance, communications avec d'autres systèmes de contrôle externe via un port avec protocole de communication Modbus et alimentation depuis l'unité intérieure de l'équipement, et à partir d'un thermostat intelligent Blueface avec écran tactile capacitif de 3,5" couleur, en acier y verre, connexion par câble, montage en surface, couleur blanche, pour contrôle de la température, du mode de fonctionnement et de la vitesse du ventilateur, avec lecture de température ambiante et humaine relative de zone, contrôle des étapes de configuration (air, rayonnant ou combiné), fonction Eco-Adapt (sélection du niveau d'efficience énergétique du système), fonction Sleep, programmations horaires des températures de zone et de mode, information de consommation, accès à distance à d'autres zones du système, information climatique et de la consommation de la machine et 6 langues disponibles (espagnol, anglais, français, italien, allemand et portugais).
Inclut: Implantation. Mise en place et fixation. Connexion.
Critère pour le métré: Nombre d'unités prévues, selon documentation graphique du Projet.
Critère pour le mémoire: On mesurera le nombre d'unités réellement exécutées selon les spécifications du Projet.

| Code | U | Désignation | Quantité | Prix | Montant |
|---|---|---|---|---|---|
| mt42air738aaa | U | Pack Aidoo Pro Control Wi-Fi Inverter/VRF - Blueface AZAI6WSPBA1B "AIRZONE", constitué de: interface pour le contrôle de Baxi R32 par l'App Airzone Aidoo pour smartphones et tablettes avec connexion sans fil par Wi-Fi 2.4 GHz, contrôle de la mise en marche et l'arrêt, de la température de consigne, du mode de fonctionnement et de la vitesse du ventilateur, lecture des avis et des erreurs, programmation horaire, multiutilisateur et multisession, intégration avec Amazon Alexa et Google Assistant pour contrôle par voix, fonction Airtools pour diagnostic intelligent à distance, communications avec d'autres systèmes de contrôle externe via un port avec protocole de communication Modbus et alimentation depuis l'unité intérieure de l'équipement, et à partir d'un thermostat intelligent Blueface avec écran tactile capacitif de 3,5" couleur, en acier y verre, connexion par câble, montage en surface, couleur blanche, pour contrôle de la température, du mode de fonctionnement et de la vitesse du ventilateur, avec lecture de température ambiante et humaine relative de zone, contrôle des étapes de configuration (air, rayonnant ou combiné), fonction Eco-Adapt (sélection du niveau d'efficience énergétique du système), fonction Sleep, programmations horaires des températures de zone et de mode, information de consommation, accès à distance à d'autres zones du système, information climatique et de la consommation de la machine et 6 langues disponibles (espagnol, anglais, français, italien, allemand et portugais). (matériau) | 1 | 279032.52 | 279032.520 |
| mo005 | h | Compagnon professionnel III/CP2 installateur de climatisation. (main-d'œuvre) | 0.439 | 1027.78 | 451.195 |
| mo104 | h | Ouvrier professionnel II/OP installateur de climatisation. (main-d'œuvre) | 0.292 | 746.17 | 217.882 |
| % | % | Frais de chantier des unités d'ouvrage | 2 % | 279701.597 | 5594.032 |
|  |  | Coûts directs |  |  | 285295.629 |

## Ressources

**mt42air738aaa** U Pack Aidoo Pro Control Wi-Fi Inverter/VRF - Blueface AZAI6WSPBA1B "AIRZONE"
Données techniques: Coût énergétique 0.021 MJ; Émission de CO2 0.032 kg
Déchets:
- emballage: re150101 Emballages en papier et en carton. (composant de déchet); quantité 0.038 kg; Code CED 15 01 01; Masse de l'élément 1 kg; Volume 0.001333 m3
