# Imperméabilisation de toitures inclinées, avec des membranes bitumineuses

- Propriété du fichier: CYPE INGENIEROS, S.A.
- Format: FIEBDC-3/2002
- Zone géographique: Burkina Faso
- Devise: XOF
- Coûts indirects: 3.00 %
- Frais généraux: 13.00 %
- Bénéfice: 6.00 %
- TVA: 18.00 %

## E Enveloppe et finition extérieure

### EE Étanchéité: imperméabilisations

#### EEI Toitures inclinées

**EEI010** m² Imperméabilisation de toitures inclinées, avec des membranes bitumineuses.
Imperméabilisation de toitures inclinées, avec une pente moyenne de 5%, avec membrane en bitume modifié par élastomère SBS, LBM(SBS)-30-FP, avec une armature de feutre de polyester non tissé de 160 g/m², de surface non protégée, type monocouche, totalement adhérée au support avec chalumeau impression préalable avec émulsion bitumineuse anionique avec charges.
Inclut: Application de la couche d'impression. Mise en place de la membrane bitumineuse. Résolution des points singuliers.
Critère pour le métré: Surface du versant mesurée en grandeur réelle, selon documentation graphique du Projet.
Critère pour le mémoire: On mesurera, en grandeur réelle, la surface réellement exécutée selon les spécifications du Projet.

| Code | U | Désignation | Quantité | Prix | Montant |
|---|---|---|---|---|---|
| mt14iea020c | kg | Émulsion bitumineuse anionique avec charges. (matériau) | 0.300 | 3119.49 | 935.85 |
| mt14lba010c | m² | Membrane en bitume modifié par élastomère SBS, LBM(SBS)-30-FP, de 2,5 mm d'épaisseur, masse nominale 3 kg/m², avec une armature de feutre de polyester non tissé de 160 g/m², de surface non protégée. Selon NF EN 13707. (matériau) | 1.100 | 5238.91 | 5762.80 |
| op00sop010 |  | Chalumeau pour soudure de membranes bitumineuses. | 1.000 | 0.00 | 0.00 |
| mo029 | h | Compagnon professionnel III/CP2 poseur de membranes d'étanchéité. (main-d'œuvre) | 0.176 | 1000.07 | 176.01 |
| mo067 | h | Ouvrier professionnel II/OP poseur de membranes d'étanchéité. (main-d'œuvre) | 0.176 | 747.53 | 131.57 |
| % | % | Frais de chantier des unités d'ouvrage | 2 % | 7006.23 | 140.12 |
|  |  | Coûts directs |  |  | 7146.35 |
