# Isolation thermique par l'extérieur des murs en contact avec le terrain, avec du verre cellulaire

- Propriété du fichier: CYPE INGENIEROS, S.A.
- Format: FIEBDC-3/2002
- Zone géographique: Burkina Faso
- Devise: XOF
- Coûts indirects: 3.00 %
- Frais généraux: 13.00 %
- Bénéfice: 6.00 %
- TVA: 18.00 %

## E Enveloppe et finition extérieure

### EI Isolations extérieures

#### EIM Murs en contact avec le terrain

**EIM020** m² Isolation thermique par l'extérieur des murs en contact avec le terrain, avec du verre cellulaire.
Isolation thermique par l'extérieur des murs en contact avec le terrain, constituée de panneau de verre cellulaire, revêtu avec un film de fibre de verre et un film de polyéthylène dans chaque face, de 1200x600 mm et 70 mm d'épaisseur, selon NF EN 13167, résistance à la compression >= 1600 kPa, résistance thermique 0,71 m²K/W, conductivité thermique 0,5 W/(mK) et Euroclasse A1 de réaction au feu selon NF EN 13501-1, placé bord à bord et fixé sur l'arrière du mur avec adhésif bitumineux, formé par une dissolution de bitume asphaltique modifié et charges minérales dans le solvant de base, à application à froid avec un rendement de 1,75 kg/m²; prête à recevoir l'imperméabilisation et le remplissage avec matériau de drainage. Comprend l'adhésif bitumineux pour le scellement des joints et le profilé en tôle courbe, pour arrêt et protection des bords des panneaux d'isolation thermique.
Inclut: Nettoyage et préparation de la surface support. Application de l'adhésif. Implantation et découpe de l'isolant. Mise en place de l'isolant. Fixation de l'isolant. Scellement des joints. Mise en place du profil d'arrêt.
Critère pour le métré: Surface mesurée selon documentation graphique du Projet.
Critère pour le mémoire: On mesurera la surface réellement exécutée selon les spécifications du Projet.

| Code | U | Désignation | Quantité | Prix | Montant |
|---|---|---|---|---|---|
| mt14adg010a | kg | Adhésif bitumineux, formé par une dissolution de bitume asphaltique modifié et charges minérales dans le solvant de base, à application à froid. (matériau) | 1.750 | 12163.93 | 21286.88 |
| mt16pvi030hc | m² | Panneau de verre cellulaire, revêtu avec un film de fibre de verre et un film de polyéthylène dans chaque face, de 1200x600 mm et 70 mm d'épaisseur, selon NF EN 13167, résistance à la compression >= 1600 kPa, résistance thermique 0,71 m²K/W, conductivité thermique 0,5 W/(mK) et Euroclasse A1 de réaction au feu selon NF EN 13501-1; à placer sur le béton. (matériau) | 1.050 | 74500.74 | 78225.78 |
| mt16aaa100 | m | Profilé en tôle courbe en acier prélaqué, de 0,6 mm d'épaisseur et 15 mm de largeur, pour arrêt et protection des bords des panneaux d'isolation thermique. (matériau) | 0.330 | 1182.34 | 390.17 |
| mo054 | h | Compagnon professionnel III/CP2 poseur d'isolants rigides ou flexibles. (main-d'œuvre) | 0.298 | 1027.78 | 306.28 |
| mo101 | h | Ouvrier professionnel II/OP poseur d'isolants rigides ou flexibles. (main-d'œuvre) | 0.298 | 747.53 | 222.76 |
| % | % | Frais de chantier des unités d'ouvrage | 2 % | 100431.87 | 2008.64 |
|  |  | Coûts directs |  |  | 102440.51 |
