# Porte coulissante automatique, en aluminium et verre

- Propriété du fichier: CYPE INGENIEROS, S.A.
- Format: FIEBDC-3/2002
- Zone géographique: Burkina Faso
- Devise: XOF
- Coûts indirects: 3.00 %
- Frais généraux: 13.00 %
- Bénéfice: 6.00 %
- TVA: 18.00 %

## E Enveloppe et finition extérieure

### EM Menuiseries extérieures

#### EMO Portes coulissantes automatiques

**EMO010** U Porte coulissante automatique, en aluminium et verre.
Porte coulissante automatique, en aluminium et verre, pour accès piéton, avec système d'ouverture latérale, d'un vantail glissant de 100x210 cm et un vantail fixe de 120x210 cm, composée de: coffre supérieur avec mécanismes, équipement de motorisation et batterie de secours pour ouverture et fermeture automatique en cas de coupure de la distribution électrique, en aluminium laqué, couleur blanche, deux détecteurs de présence par radiofréquence, cellule photoélectrique de sécurité et panneau de contrôle avec quatre modes de fonctionnement sélectionnables; deux vantaux de verre feuilleté de sécurité 5+5, incolore, 1B1 selon NF EN 12600 avec des profilés en aluminium laqué, couleur blanche, fixés sur les profilés avec profilé continu en néoprène.
Inclut: Nettoyage et préparation de la surface support. Implantation. Installation du caisson supérieur avec mécanismes, équipement de motorisation et batterie de secours. Mise en place des profilés et des éléments de finition. Mise en place du profilé de néoprène dans le périmètre des vitres. Montage des vantaux. Connexion électrique. Ajustement et fixation de la porte. Mise en marche.
Critère pour le métré: Nombre d'unités prévues, selon documentation graphique du Projet.
Critère pour le mémoire: On mesurera le nombre d'unités réellement exécutées selon les spécifications du Projet.

| Code | U | Désignation | Quantité | Prix | Montant |
|---|---|---|---|---|---|
| mt26pes030a | U | Porte coulissante automatique, en aluminium et verre, pour accès piéton, avec système d'ouverture latérale, d'un vantail glissant de 100x210 cm et un vantail fixe de 120x210 cm, composée de: coffre supérieur avec mécanismes, équipement de motorisation et batterie de secours pour ouverture et fermeture automatique en cas de coupure de la distribution électrique, en aluminium laqué, couleur blanche, deux détecteurs de présence par radiofréquence, cellule photoélectrique de sécurité et panneau de contrôle avec quatre modes de fonctionnement sélectionnables; deux vantaux de verre feuilleté de sécurité 5+5, incolore, 1B1 selon NF EN 12600 avec des profilés en aluminium laqué, couleur blanche, pour fixer sur les profilés avec profilé continu en néoprène. Selon NF EN 16005. (matériau) | 1.000 | 1886553.04 | 1886553.04 |
| mt21vva025 | m | Profilé continu en néoprène pour la mise en place du vitrage. (matériau) | 1.240 | 851.29 | 1055.60 |
| mt21vva021 | U | Matériel auxiliaire pour la mise en place de verres. (matériau) | 1.000 | 1191.80 | 1191.80 |
| mo011 | h | Compagnon professionnel III/CP2 monteur. (main-d'œuvre) | 5.409 | 1027.78 | 5559.26 |
| mo080 | h | Ouvrier professionnel II/OP monteur. (main-d'œuvre) | 5.409 | 747.53 | 4043.39 |
| mo055 | h | Compagnon professionnel III/CP2 vitrier. (main-d'œuvre) | 1.352 | 1064.58 | 1439.31 |
| mo003 | h | Compagnon professionnel III/CP2 électricien. (main-d'œuvre) | 1.352 | 1027.78 | 1389.56 |
| % | % | Frais de chantier des unités d'ouvrage | 2 % | 1901231.96 | 38024.64 |
|  |  | Coûts directs |  |  | 1939256.60 |
