# Isolation acoustique pour silencieux de cellules, avec des panneaux de laine minérale

- Propriété du fichier: CYPE INGENIEROS, S.A.
- Format: FIEBDC-3/2002
- Zone géographique: Burkina Faso
- Devise: XOF
- Coûts indirects: 3.00 %
- Frais généraux: 13.00 %
- Bénéfice: 6.00 %
- TVA: 18.00 %

## F Aménagements et finitions

### FI Isolations intérieures

#### FIM Matériel industriel

**FIM010** m² Isolation acoustique pour silencieux de cellules, avec des panneaux de laine minérale.
Isolation acoustique constituée de panneau semi-rigide en laine de verre, de 30 mm d'épaisseur, revêtu sur une de ses faces par un voile minéral noire, résistance thermique 0,79 m²K/W, conductivité thermique 0,038 W/(mK), densité 70 kg/m³, chaleur spécifique 840 J/kgK, coefficient d'absorption acoustique moyen 0,65 pour une fréquence de 500 Hz et coefficient de résistance à la diffusion de la vapeur d'eau 1, placée dans l'intérieur des cellules du silencieux pour conduits rectangulaires.
Inclut: Préparation de la surface. Mise en place du panneau.
Critère pour le métré: Surface mesurée selon documentation graphique du Projet.
Critère pour le mémoire: On mesurera la surface réellement exécutée selon les spécifications du Projet.

| Code | U | Désignation | Quantité | Prix | Montant |
|---|---|---|---|---|---|
| mt16lvi060ac | m² | Panneau semi-rigide en laine de verre, selon NF EN 13162, revêtu sur une de ses faces par un voile minéral noire, de 30 mm d'épaisseur, conductivité thermique 0,038 W/(mK), densité 70 kg/m³, coefficient d'absorption acoustique moyen 0,65 pour une fréquence de 500 Hz, Euroclasse A2-s1, d0 de réaction au feu selon NF EN 13501-1 et coefficient de résistance à la diffusion de la vapeur d'eau 1. (matériau) | 1.100 | 12248.58 | 13473.44 |
| mo054 | h | Compagnon professionnel III/CP2 poseur d'isolants rigides ou flexibles. (main-d'œuvre) | 0.203 | 1027.78 | 208.64 |
| mo101 | h | Ouvrier professionnel II/OP poseur d'isolants rigides ou flexibles. (main-d'œuvre) | 0.203 | 747.53 | 151.75 |
| % | % | Frais de chantier des unités d'ouvrage | 2 % | 13833.83 | 276.68 |
|  |  | Coûts directs |  |  | 14110.51 |
