# Escalier métallique en colimaçon

- Propriété du fichier: CYPE INGENIEROS, S.A.
- Format: FIEBDC-3/2002
- Zone géographique: Burkina Faso
- Devise: XOF
- Coûts indirects: 3.00 %
- Frais généraux: 13.00 %
- Bénéfice: 6.00 %
- TVA: 18.00 %

## F Aménagements et finitions

### FJ Escaliers préfabriqués

#### FJC En colimaçon

**FJC010** U Escalier métallique en colimaçon.
Escalier métallique en colimaçon pour un étage intérieur de logement, allant jusqu'à 3,00 m de hauteur libre, de 1,20 m de diámetro, formada con perfiles de acero laminado en frío, formando un árbol central de 100 mm de diámetro, peldaños en tôle larmée de 3 mm d'épaisseur, barandilla formada por barrotes verticales à arrondi d'acier lisse y pasamanos finition en PVC. Comprend les éléments d'ancrage.
Inclut: Implantation et fixation de la structure centrale. Implantation des marches. Présentation des marches et fixation préalable. Nivellement et ajustement de la position des marches. Finition des marches. Implantation et mise en place du garde-corps et de la main courante. Fixation définitive.
Critère pour le métré: Nombre d'unités prévues, selon documentation graphique du Projet.
Critère pour le mémoire: On mesurera le nombre d'unités réellement exécutées selon les spécifications du Projet.

| Code | U | Désignation | Quantité | Prix | Montant |
|---|---|---|---|---|---|
| mt26eme020a | U | Elementos de anclaje y fijación de escalera metálica de caracol para una planta de altura libre hasta 3,00 m y 1,2 m de diámetro, en el interior de una vivienda. (matériau) | 1.000 | 85128.56 | 85128.56 |
| mt26eme010aa | U | Escalera metálica de caracol para una planta de altura libre hasta 3,00 m y 1,2 m de diámetro, realizada con perfiles en acier laminé à froid, formando un árbol central de 100 mm de diámetro, peldaños en tôle larmée de 3 mm d'épaisseur, barandilla de barrotes verticales à arrondi d'acier lisse y pasamanos finition en PVC, monté en atelier avec un traitement anticorrosion selon NF EN ISO 1461 et à une impression SHOP-PRIMER à base de résine de polyvinyle de butyral avec une épaisseur moyenne de recouvrement de 20 microns. (matériau) | 1.000 | 1450278.60 | 1450278.60 |
| op00ato010 |  | Tournevis. | 1.000 | 0.00 | 0.00 |
| op00tal010 |  | Perceuse. | 1.000 | 0.00 | 0.00 |
| mo018 | h | Compagnon professionnel III/CP2 menuisier PVC et métal. (main-d'œuvre) | 4.598 | 1013.49 | 4660.03 |
| mo059 | h | Ouvrier professionnel II/OP menuisier PVC et métal. (main-d'œuvre) | 4.598 | 749.24 | 3445.01 |
| % | % | Frais de chantier des unités d'ouvrage | 2 % | 1543512.20 | 30870.24 |
|  |  | Coûts directs |  |  | 1574382.44 |
