# Revêtement mural en liège

- Propriété du fichier: CYPE INGENIEROS, S.A.
- Format: FIEBDC-3/2002
- Zone géographique: Burkina Faso
- Devise: XOF
- Coûts indirects: 3.00 %
- Frais généraux: 13.00 %
- Bénéfice: 6.00 %
- TVA: 18.00 %

## F Aménagements et finitions

### FM Revêtements de murs

#### FML Liège

**FML010** m² Revêtement mural en liège.
Revêtement mural, constitué de dalles de liège, de 600x300x4 mm, poids 2,166 kg/m², densité 450 kg/m³, Euroclasse Dfl-s1 de réaction au feu selon NF EN 13501-1, finition naturelle. POSE: à l'intérieur avec mastic en polyuréthane.
Inclut: Nettoyage et préparation de la surface support. Implantation. Implantation des dalles. Application de l'adhésif. Mise en place et fixation du revêtement. Résolution des rencontres et des points singuliers.
Critère pour le métré: Surface mesurée selon documentation graphique du Projet, en déduisant les ouvertures de surface supérieure à 2 m².
Critère pour le mémoire: On mesurera la surface réellement exécutée selon les spécifications du Projet, en déduisant les ouvertures de surface supérieure à 2 m².

| Code | U | Désignation | Quantité | Prix | Montant |
|---|---|---|---|---|---|
| mt29pco040c | m² | Dalle de liège, de 600x300x4 mm, poids 2,166 kg/m², densité 450 kg/m³, Euroclasse Dfl-s1 de réaction au feu selon NF EN 13501-1, finition naturelle. (matériau) | 1.050 | 22625.47 | 23756.74 |
| mt29cam040b | U | Cartouche de 310 cm³ de mastic en polyuréthane, pour fixation de dalles de liège. (matériau) | 0.595 | 5266.43 | 3133.53 |
| mo011 | h | Compagnon professionnel III/CP2 monteur. (main-d'œuvre) | 0.613 | 1027.78 | 630.03 |
| mo080 | h | Ouvrier professionnel II/OP monteur. (main-d'œuvre) | 0.613 | 747.53 | 458.24 |
| % | % | Frais de chantier des unités d'ouvrage | 2 % | 27978.54 | 559.57 |
|  |  | Coûts directs |  |  | 28538.11 |
