# Extincteur

- Propriété du fichier: CYPE INGENIEROS, S.A.
- Format: FIEBDC-3/2002
- Zone géographique: Burkina Faso
- Devise: XOF
- Coûts indirects: 3.00 %
- Frais généraux: 13.00 %
- Bénéfice: 6.00 %
- TVA: 18.00 %

## S Sécurité et santé

### SC Systèmes de protection collective

#### SCU Protection contre les incendies

**SCU010** U Extincteur.
Extincteur portable à poussière chimique ABC polyvalente, avec pression incorporée avec azote, avec 6 kg d'agent extincteur, d'efficacité 27A-183B, avec corps en acier avec revêtement intérieur résistant à la corrosion et finition extérieure avec peinture époxy couleur rouge, tube de sonde, vanne à levier, goupille de sécurité, manomètre, base en plastique et tuyau avec embout diffuseur, amortissable en 3 utilisations.
Critère pour le métré: Nombre d'unités prévues, selon Plan général de coordination en matière de sécurité et de protection de la santé.
Critère pour le mémoire: On mesurera le nombre d'unités réellement mises en place selon spécifications d'Étude ou d'Étude Basique de Sécurité et Santé.

| Code | U | Désignation | Quantité | Prix | Montant |
|---|---|---|---|---|---|
| mt41ixi110v | U | Extincteur portable à poussière chimique ABC polyvalente, avec pression incorporée avec azote, avec 6 kg d'agent extincteur, d'efficacité 27A-183B, avec corps en acier avec revêtement intérieur résistant à la corrosion et finition extérieure avec peinture époxy couleur rouge, tube de sonde, vanne à levier, goupille de sécurité, manomètre, base en plastique et tuyau avec embout diffuseur, avec support et accessoires de montage, selon NF EN 3. (matériau) | 0.333 | 34122.37 | 11362.75 |
| mo120 | h | Ouvrier Sécurité et Santé. (main-d'œuvre) | 0.135 | 720.23 | 97.23 |
| % | % | Frais de chantier des unités d'ouvrage | 2 % | 11459.98 | 229.20 |
|  |  | Coûts directs |  |  | 11689.18 |
