# Tuyauterie de distribution d'eau, pour climatisation

- Propriété du fichier: CYPE INGENIEROS, S.A.
- Format: FIEBDC-3/2002
- Zone géographique: Burkina Faso
- Devise: XOF
- Coûts indirects: 3.00 %
- Frais généraux: 13.00 %
- Bénéfice: 6.00 %
- TVA: 18.00 %

## T Équipements techniques

### TC ECS et chauffage

#### TCE Systèmes de conduction d'eau

**TCE030** m Tuyauterie de distribution d'eau, pour climatisation.
Tuyauterie de distribution d'eau froide et chaude de climatisation formée de tube en polyéthylène réticulé (PE-Xa), avec barrière d'oxygène (EVOH), de 16 mm de diamètre extérieur et 2 mm d'épaisseur, PN=6 atm, fourni en rouleaux, placé superficiellement dans l'intérieur du bâtiment, avec isolation par coquille flexible en mousse élastomère. Comprend le matériel auxiliaire pour le montage et la fixation à l'ouvrage, les accessoires et les pièces spéciales.
Inclut: Implantation. Mise en place et fixation des tuyauteries, des accessoires et des pièces spéciales. Mise en place de l'isolant.
Critère pour le métré: Longueur mesurée selon documentation graphique du Projet.
Critère pour le mémoire: On mesurera la longueur réellement exécutée selon les spécifications du Projet.

| Code | U | Désignation | Quantité | Prix | Montant |
|---|---|---|---|---|---|
| mt37tpu413a | U | Matériel auxiliaire pour le montage et la fixation à l'ouvrage des tuyaux en polyéthylène réticulé (PE-Xa) avec barrière d'oxygène (EVOH), de 16 mm de diamètre extérieur. (matériau) | 1.000 | 142.48 | 142.48 |
| mt37tpu013ae | m | Tube en polyéthylène réticulé (PE-Xa), avec barrière d'oxygène (EVOH), de 16 mm de diamètre extérieur et 2 mm d'épaisseur, PN=6 atm, fourni en rouleaux, selon NF EN ISO 15875-2, avec le prix augmenté de 20% pour cause d'accessoires et pièces spéciales. (matériau) | 1.000 | 3419.61 | 3419.61 |
| mt17coe055ci | m | Coquille de mousse élastomérique, avec un coefficient élevé de résistance à la diffusion de la vapeur d'eau, de 19 mm de diamètre intérieur et 25 mm d'épaisseur, à base de caoutchouc synthétique flexible, de structure cellulaire fermée. (matériau) | 1.000 | 9052.00 | 9052.00 |
| mt17coe110 | l | Adhésif pour coquille élastomérique. (matériau) | 0.025 | 17981.78 | 449.54 |
| op00ato010 |  | Tournevis. | 1.000 | 0.00 | 0.00 |
| op00mar010 |  | Marteau. | 1.000 | 0.00 | 0.00 |
| op00tal010 |  | Perceuse. | 1.000 | 0.00 | 0.00 |
| mo004 | h | Compagnon professionnel III/CP2 chauffagiste. (main-d'œuvre) | 0.149 | 1027.78 | 153.14 |
| mo103 | h | Ouvrier professionnel II/OP chauffagiste. (main-d'œuvre) | 0.149 | 746.17 | 111.18 |
| % | % | Frais de chantier des unités d'ouvrage | 2 % | 13327.95 | 266.56 |
|  |  | Coûts directs |  |  | 13594.51 |
