# Vanne de gazole

- Propriété du fichier: CYPE INGENIEROS, S.A.
- Format: FIEBDC-3/2002
- Zone géographique: Burkina Faso
- Devise: XOF
- Coûts indirects: 3.00 %
- Frais généraux: 13.00 %
- Bénéfice: 6.00 %
- TVA: 18.00 %

## T Équipements techniques

### TC ECS et chauffage

#### TCQ Combustibles liquides

**TCQ250** U Vanne de gazole.
Vanne à sphère en laiton nickelé à visser de 4". Totalement montée, connectée et testée.
Inclut: Implantation. Connexion de la vanne.
Critère pour le métré: Nombre d'unités prévues, selon documentation graphique du Projet.
Critère pour le mémoire: On mesurera le nombre d'unités réellement exécutées selon les spécifications du Projet.

| Code | U | Désignation | Quantité | Prix | Montant |
|---|---|---|---|---|---|
| mt37sve010j | U | Vanne à sphère en laiton nickelé à visser de 4". (matériau) | 1.000 | 167709.23 | 167709.23 |
| mo004 | h | Compagnon professionnel III/CP2 chauffagiste. (main-d'œuvre) | 0.338 | 1027.78 | 347.39 |
| mo103 | h | Ouvrier professionnel II/OP chauffagiste. (main-d'œuvre) | 0.338 | 746.17 | 252.21 |
| % | % | Frais de chantier des unités d'ouvrage | 2 % | 168308.83 | 3366.18 |
|  |  | Coûts directs |  |  | 171675.01 |
