# Gaine souple en polypropylène

- Propriété du fichier: CYPE INGENIEROS, S.A.
- Format: FIEBDC-3/2002
- Zone géographique: Burkina Faso
- Devise: XOF
- Coûts indirects: 3.00 %
- Frais généraux: 13.00 %
- Bénéfice: 6.00 %
- TVA: 18.00 %

## T Équipements techniques

### TC ECS et chauffage

#### TCV Systèmes d'évacuation des produits de la combustion

**TCV090** m Gaine souple en polypropylène.
Conduit pour l'évacuation des produits de la combustion, constitué de tube flexible en polypropylène couleur blanche, avec joint d'étanchéité en EPDM, de 60 mm de diamètre intérieur, propagation retardée de la flamme Euroclasse E de réaction au feu, selon NF EN 13501-1, température maximale de 120°C, pression de travail allant jusqu'à 5000 Pa. Comprend les accessoires, les pièces spéciales, les modules finaux et le matériel auxiliaire pour le montage et la fixation à l'ouvrage.
Inclut: Implantation. Présentation des tuyaux, des accessoires, des pièces spéciales et des modules finaux. Fixation du matériel auxiliaire pour le montage et la fixation à l'ouvrage. Montage. Connexion et contrôle de son bon fonctionnement.
Critère pour le métré: Longueur mesurée du départ du conduit jusqu'à la partie supérieure du module final, selon documentation graphique du Projet.
Critère pour le mémoire: On mesurera, du départ du conduit jusqu'à la partie supérieure du module final, la longueur réellement exécutée selon les spécifications du Projet.

| Code | U | Désignation | Quantité | Prix | Montant |
|---|---|---|---|---|---|
| mt20din121a | U | Matériel auxiliaire pour le montage et la fixation à l'ouvrage des gaines souples en polypropylène, de 60 mm de diamètre intérieur. (matériau) | 1.000 | 885.75 | 885.75 |
| mt20din120an | m | Tube flexible en polypropylène couleur blanche, avec joint d'étanchéité en EPDM, de 60 mm de diamètre intérieur, propagation retardée de la flamme Euroclasse E de réaction au feu, selon NF EN 13501-1, température maximale de 120°C, pression de travail allant jusqu'à 5000 Pa, selon NF EN 14471, avec le prix augmenté de 65% pour cause d'accessoires, pièces spéciales et modules finaux. (matériau) | 1.000 | 24358.16 | 24358.16 |
| mo004 | h | Compagnon professionnel III/CP2 chauffagiste. (main-d'œuvre) | 0.365 | 1027.78 | 375.14 |
| mo103 | h | Ouvrier professionnel II/OP chauffagiste. (main-d'œuvre) | 0.365 | 746.17 | 272.35 |
| % | % | Frais de chantier des unités d'ouvrage | 2 % | 25891.40 | 517.83 |
|  |  | Coûts directs |  |  | 26409.23 |
