# Cheminée collective à double paroi, avec isolation

- Propriété du fichier: CYPE INGENIEROS, S.A.
- Format: FIEBDC-3/2002
- Zone géographique: Burkina Faso
- Devise: XOF
- Coûts indirects: 3.00 %
- Frais généraux: 13.00 %
- Bénéfice: 6.00 %
- TVA: 18.00 %

## T Équipements techniques

### TC ECS et chauffage

#### TCV Systèmes d'évacuation des produits de la combustion

**TCV150** m Cheminée collective à double paroi, avec isolation.
Cheminée collective modulaire métallique, constituée de tube à double paroi avec isolation, de 125 mm de diamètre intérieur, composé de paroi intérieure d'acier inoxydable AISI 316L et paroi extérieure d'acier inoxydable AISI 304, avec isolation en laine de roche entre parois, de 30 mm d'épaisseur et 100 kg/m³ de densité, température maximale de 450°C, pression de travail allant jusqu'à 40 Pa, installée à l'extérieur du bâtiment, pour l'évacuation des produits de la combustion et l’admission d’air comburant à travers les tés de connexion de chaque niveau, avec tirage naturel, des chaudières murales à condensation, à gaz. Comprend les accessoires, les pièces spéciales, les modules finaux et le matériel auxiliaire pour le montage et la fixation à l'ouvrage.
Critère d'évaluation économique: Le prix ne comprend pas le conduit de connexion entre la chaudière et la cheminée collective.
Inclut: Implantation. Présentation des tuyaux, des accessoires, des pièces spéciales et des modules finaux. Fixation du matériel auxiliaire pour le montage et la fixation à l'ouvrage. Montage. Connexion et contrôle de son bon fonctionnement.
Critère pour le métré: Longueur mesurée du départ de la cheminée jusqu'à la partie supérieure du module final, selon documentation graphique du Projet.
Critère pour le mémoire: On mesurera, du départ de la cheminée jusqu'à la partie supérieure du module final, la longueur réellement exécutée selon les spécifications du Projet.

| Code | U | Désignation | Quantité | Prix | Montant |
|---|---|---|---|---|---|
| mt20din211a | U | Matériel auxiliaire pour le montage et la fixation à l'ouvrage des tubes à double paroi avec isolation, de 125 mm de diamètre intérieur. (matériau) | 1.000 | 8445.74 | 8445.74 |
| mt20din210am | m | Tube à double paroi avec isolation, de 125 mm de diamètre intérieur, composé de paroi intérieure d'acier inoxydable AISI 316L et paroi extérieure d'acier inoxydable AISI 304, avec isolation en laine de roche entre parois, de 30 mm d'épaisseur et 100 kg/m³ de densité, température maximale de 450°C, pression de travail allant jusqu'à 40 Pa, selon NF EN 1856-1, avec le prix augmenté de 60% pour cause d'accessoires, pièces spéciales et modules finaux. (matériau) | 1.000 | 225219.76 | 225219.76 |
| mo004 | h | Compagnon professionnel III/CP2 chauffagiste. (main-d'œuvre) | 0.527 | 1027.78 | 541.64 |
| mo103 | h | Ouvrier professionnel II/OP chauffagiste. (main-d'œuvre) | 0.527 | 746.17 | 393.23 |
| % | % | Frais de chantier des unités d'ouvrage | 2 % | 234600.37 | 4692.01 |
|  |  | Coûts directs |  |  | 239292.38 |
