# Applique pour extérieur

- Propriété du fichier: CYPE INGENIEROS, S.A.
- Format: FIEBDC-3/2002
- Zone géographique: Burkina Faso
- Devise: XOF
- Coûts indirects: 3.00 %
- Frais généraux: 13.00 %
- Bénéfice: 6.00 %
- TVA: 18.00 %

## T Équipements techniques

### TE Éclairage

#### TEE Équipements extérieurs

**TEE020** U Applique pour extérieur.
Applique pour extérieur, en aluminium de couleur grise, finition mate et diffuseur de polycarbonate opalin, degré de protection IP54, de 110x110x110 mm, de 14,2 W de puissance, alimentation à 220/240 V et 50-60 Hz, avec lampe LED non remplaçable, température de couleur 4000 K, flux lumineux 1400 lumens. Installation en surface. Comprend éléments de fixation Inclut: Implantation. Montage, connexion et contrôle de son bon fonctionnement.
Critère pour le métré: Nombre d'unités prévues, selon documentation graphique du Projet.
Critère pour le mémoire: On mesurera le nombre d'unités réellement exécutées selon les spécifications du Projet.

| Code | U | Désignation | Quantité | Prix | Montant |
|---|---|---|---|---|---|
| mt34est120a | U | Applique pour extérieur, en aluminium de couleur grise, finition mate et diffuseur de polycarbonate opalin, degré de protection IP54, de 110x110x110 mm, de 14,2 W de puissance, alimentation à 220/240 V et 50-60 Hz, avec lampe LED non remplaçable, température de couleur 4000 K, flux lumineux 1400 lumens, avec éléments de fixation. (matériau) | 1.000 | 18444.52 | 18444.52 |
| mo003 | h | Compagnon professionnel III/CP2 électricien. (main-d'œuvre) | 0.338 | 1027.78 | 347.39 |
| mo102 | h | Ouvrier professionnel II/OP électricien. (main-d'œuvre) | 0.338 | 746.17 | 252.21 |
| % | % | Frais de chantier des unités d'ouvrage | 2 % | 19044.12 | 380.88 |
|  |  | Coûts directs |  |  | 19425.00 |
