# Paratonnerre à pointe Franklin

- Propriété du fichier: CYPE INGENIEROS, S.A.
- Format: FIEBDC-3/2002
- Zone géographique: Burkina Faso
- Devise: XOF
- Coûts indirects: 3.00 %
- Frais généraux: 13.00 %
- Bénéfice: 6.00 %
- TVA: 18.00 %

## T Équipements techniques

### TF Protections contre la foudre

#### TFE Systèmes externes

**TFE010** U Paratonnerre à pointe Franklin.
Système externe de protection contre la foudre, constitué d'un paratonnerre type Franklin, avec semi-angle de protection de 25°, placé en toiture sur mât en acier galvanisé à chaud, de 1 1/2" de diamètre et 6 m de longueur. Comprend les supports, les pièces spéciales, la plaque conductrice de cuivre étamé, les voies d'étincelles, le compteur d'impacts de foudre reçus, pièce d'adaptation tête-mât et couplage tête-mât-conducteur, de laiton, pour mât de 1 1/2" et descente intérieure du feuillard de 30x2 mm, le tube de protection de la descente et la prise de terre avec feuillard de cuivre étamé.
Inclut: Implantation. Mise en place du mât. Réalisation de la prise de terre. Montage, connexion et contrôle de son bon fonctionnement.
Critère pour le métré: Nombre d'unités prévues, selon documentation graphique du Projet.
Critère pour le mémoire: On mesurera le nombre d'unités réellement exécutées selon les spécifications du Projet.

| Code | U | Désignation | Quantité | Prix | Montant |
|---|---|---|---|---|---|
| mt41pea020aa | U | Paratonnerre type Franklin, avec pointe multiple constituée de pièce centrale, tige principale et quatre latérales, avec semi-angle de protection de 25°, fabriqué en acier inoxydable de 16 mm de diamètre selon NF EN 62305-1, y compris pièce d'adaptation tête-mât et couplage tête-mât-conducteur, de laiton, pour mât de 1 1/2" et descente intérieure du feuillard de 30x2 mm. (matériau) | 1.000 | 212519.77 | 212519.77 |
| mt41paa020a | U | Mât en acier galvanisé à chaud, de 1 1/2" de diamètre et 6 m de longueur, pour fixation au mur ou à la structure. (matériau) | 1.000 | 243540.34 | 243540.34 |
| mt41paa040a | U | Trépied d'ancrage pour mât, avec plaque base de 500x500x10 mm, en acier galvanisé à chaud, de 1 m de longueur, pour fixer avec des vis à la toiture. (matériau) | 1.000 | 439260.74 | 439260.74 |
| mt41pca010a | m | Feuillard de cuivre étamé, nu, de 30x2 mm. (matériau) | 59.500 | 50783.45 | 3021615.28 |
| mt41paa056a | U | Support pyramidal pour conducteur de 8 mm de diamètre ou feuillard de section comprise entre 30x2 mm et 30x3,5 mm, pour fixation de l'agrafe aux surfaces horizontales. (matériau) | 16.000 | 9633.72 | 154139.52 |
| mt41paa050a | U | Agrafe en acier inoxydable, pour fixation de feuillard de section comprise entre 30x2 mm et 30x3,5 mm à paroi. (matériau) | 20.000 | 21753.85 | 435077.00 |
| mt41paa070a | U | Voie des étincelles, pour mât d'antenne et connexion à la platine de cuivre étamé. (matériau) | 1.000 | 256073.34 | 256073.34 |
| mt41paa080a | U | Voie des étincelles, pour liaison entre prises de terre. (matériau) | 1.000 | 238457.41 | 238457.41 |
| mt41paa053a | U | Manchon en laiton de 55x55 mm avec plaque intermédiaire, pour union multiple de câbles de cuivre de 8 à 10 mm de diamètre et feuillards de cuivre étamé de 30x2 mm. (matériau) | 2.000 | 28809.40 | 57618.80 |
| mt41paa060a | U | Compteur mécanique des impacts de foudre reçus par le système de protection. (matériau) | 1.000 | 465381.88 | 465381.88 |
| mt41paa052a | U | Manchon sectionneur en laiton, de 70x50x15 mm, avec système de charnière, pour union de feuillards de section comprise entre 30x2 mm et 30x3,5 mm. (matériau) | 1.000 | 37204.49 | 37204.49 |
| mt41pca020a | U | Tube en acier galvanisé, de 2 m de longueur, pour la protection de la descente du feuillard. (matériau) | 1.000 | 50544.90 | 50544.90 |
| mt35ata010a | U | Regard en polypropylène pour prise de terre, de 250x250x250 mm, avec couvercle de registre. (matériau) | 3.000 | 116870.74 | 350612.22 |
| mt35ata020a | U | Barrette de mesure de l'installation électrique. (matériau) | 2.000 | 88611.84 | 177223.68 |
| mt35ate020a | U | Électrode pour réseau de prise de terre cuivré avec 254 µm, fabriqué en acier, de 14,3 mm de diamètre et 2 m de longueur. (matériau) | 2.000 | 44489.42 | 88978.84 |
| mt41paa140a | U | Pièce de laiton, pour union d'électrode de prise de terre à câble de cuivre de 8 à 10 mm de diamètre ou feuillard de cuivre étamé de 30x2 mm. (matériau) | 2.000 | 18845.38 | 37690.76 |
| mt35ate010a | U | Électrode dynamique pour réseau de prise de terre, de 28 mm de diamètre et 2,5 m de longueur, à longue durée, avec effet condensateur. (matériau) | 1.000 | 333565.12 | 333565.12 |
| mt35ata030a | U | Pot de 5 kg de gel concentré, écologique et non corrosif, pour la préparation de 20 litres d'améliorateur de conductivité des mises à terre. (matériau) | 2.000 | 88483.39 | 176966.78 |
| mo007 | h | Compagnon professionnel III/CP2 installateur de paratonnerres. (main-d'œuvre) | 17.715 | 1027.78 | 18207.12 |
| mo106 | h | Ouvrier professionnel II/OP installateur de paratonnerres. (main-d'œuvre) | 17.715 | 746.17 | 13218.40 |
| % | % | Frais de chantier des unités d'ouvrage | 2 % | 6807896.39 | 136157.93 |
|  |  | Coûts directs |  |  | 6944054.32 |
