# Système de protection antivol

- Propriété du fichier: CYPE INGENIEROS, S.A.
- Format: FIEBDC-3/2002
- Zone géographique: Burkina Faso
- Devise: XOF
- Coûts indirects: 3.00 %
- Frais généraux: 13.00 %
- Bénéfice: 6.00 %
- TVA: 18.00 %

## T Équipements techniques

### TS Systèmes de sécurité

#### TSA Systèmes antivol

**TSA010** U Système de protection antivol.
Système de protection antivol pour un logement composé d'une centrale microprocessée de 4 zones sans émetteur téléphonique, 2 détecteurs d'infrarouges, 1 clavier. Comprend les batteries, les supports et les éléments de fixation des différents éléments composant l'installation, la canalisation et le câblage avec câble de sécurité de 4x0,22 mm² avec gaine et blindage.
Inclut: Implantation et tracé. Mise en place et fixation des tubes et des boîtes. Pose des câbles. Montage, connexion et contrôle de son bon fonctionnement.
Critère pour le métré: Nombre d'unités prévues, selon documentation graphique du Projet.
Critère pour le mémoire: On mesurera le nombre d'unités réellement exécutées selon les spécifications du Projet.

| Code | U | Désignation | Quantité | Prix | Montant |
|---|---|---|---|---|---|
| mt35aia010b | m | Tube souple en PVC, annelé, de couleur noire, de 20 mm de diamètre nominal, pour canalisation encastrée dans des parois maçonnées (horizontales et verticales). Résistance à la compression 320 N, résistance à l'impact 1 joule, température de travail -5°C jusqu'à 60°C, avec degré de protection IP545 selon NF EN 60529, non propagateur de la flamme. Selon NF EN 61386-1 et NF EN 61386-22. (matériau) | 40.000 | 394.52 | 15780.80 |
| mt41rte100a | m | Câble de sécurité 4x0,22+2x0,75 mm², sans halogènes, réaction au feu classe Dca selon FR EN 50575, avec gaine couleur blanche. (matériau) | 42.000 | 799.26 | 33568.92 |
| mt41rte030d | U | Batterie de 12 V et 7 Ah. (matériau) | 1.000 | 22937.42 | 22937.42 |
| mt41rte020a | U | Centrale microtraitée bidirectionnelle de détection et de vol, avec capacité pour 4 zones d'alarme programmables pour vol, feu et agression, 8 codes d'accès interchangeables, mémoire, alerte de présence, armement total et partiel, source d'alimentation, temps d'entrée et de sortie avec réglage, marqué par des pulsations et des tons et capacité pour quatre claviers. (matériau) | 1.000 | 135865.19 | 135865.19 |
| mt41rde011 | U | Détecteur volumétrique infrarouge passif à lentille Fresnel, de 12 m de portée, avec protection d'angle 0 et une couverture de 85°, avec alimentation à 12 V. (matériau) | 2.000 | 56988.84 | 113977.68 |
| mt41rte010 | U | Clavier alphanumérique digital à quartz liquide avec message en display, capacité pour 16 caractères, indicateurs de réseau, armé, état et touches de secours médical, pompiers et police. (matériau) | 1.000 | 43349.36 | 43349.36 |
| mo006 | h | Compagnon professionnel III/CP2 installateur de réseaux et d'équipements de détection et de sécurité. (main-d'œuvre) | 4.868 | 1027.78 | 5003.23 |
| mo105 | h | Ouvrier professionnel II/OP installateur de réseaux et d'équipements de détection et de sécurité. (main-d'œuvre) | 4.868 | 746.17 | 3632.36 |
| % | % | Frais de chantier des unités d'ouvrage | 2 % | 374114.96 | 7482.30 |
|  |  | Coûts directs |  |  | 381597.26 |
