# Source d'alimentation

- Propriété du fichier: CYPE INGENIEROS, S.A.
- Format: FIEBDC-3/2002
- Zone géographique: Burkina Faso
- Devise: XOF
- Coûts indirects: 3.00 %
- Frais généraux: 13.00 %
- Bénéfice: 6.00 %
- TVA: 18.00 %

## T Équipements techniques

### TS Systèmes de sécurité

#### TSL Sources d'alimentation

**TSL010** U Source d'alimentation.
Source d'alimentation, sortie de 1 A à 12 V, avec espace pour batterie de 12 V et 7 Ah, de 240x345x79 mm.
Critère d'évaluation économique: Le prix ne comprend pas la batterie.
Inclut: Implantation. Fixation au parement. Montage, connexion et contrôle de son bon fonctionnement.
Critère pour le métré: Nombre d'unités prévues, selon documentation graphique du Projet.
Critère pour le mémoire: On mesurera le nombre d'unités réellement exécutées selon les spécifications du Projet.

| Code | U | Désignation | Quantité | Prix | Montant |
|---|---|---|---|---|---|
| mt41ing140a | U | Source d'alimentation, sortie de 1 A à 12 V, avec espace pour batterie de 12 V et 7 Ah, de 240x345x79 mm. (matériau) | 1.000 | 115604.59 | 115604.59 |
| mo006 | h | Compagnon professionnel III/CP2 installateur de réseaux et d'équipements de détection et de sécurité. (main-d'œuvre) | 0.068 | 1027.78 | 69.89 |
| mo105 | h | Ouvrier professionnel II/OP installateur de réseaux et d'équipements de détection et de sécurité. (main-d'œuvre) | 0.068 | 746.17 | 50.74 |
| % | % | Frais de chantier des unités d'ouvrage | 2 % | 115725.22 | 2314.50 |
|  |  | Coûts directs |  |  | 118039.72 |
