# Registre secondaire

- Propriété du fichier: CYPE INGENIEROS, S.A.
- Format: FIEBDC-3/2002
- Zone géographique: Burkina Faso
- Devise: XOF
- Coûts indirects: 3.00 %
- Frais généraux: 13.00 %
- Bénéfice: 6.00 %
- TVA: 18.00 %

## T Équipements techniques

### TT Installations de télécommunication

#### TTL Liaison entre la gaine et les logements

**TTL010** U Registre secondaire.
Boîte de révision secondaire pour passage et distribution d'installations d'ICT, constitué d'une armoire avec corps et porte en plaque d'acier laqué avec isolation intérieure de 450x450x150 mm. Installation en surface. Comprend la fermeture avec clé, les accessoires, les pièces spéciales et les fixations.
Inclut: Implantation. Mise en place et fixation de l'armoire.
Critère pour le métré: Nombre d'unités prévues, selon documentation graphique du Projet.
Critère pour le mémoire: On mesurera le nombre d'unités réellement exécutées selon les spécifications du Projet.

| Code | U | Désignation | Quantité | Prix | Montant |
|---|---|---|---|---|---|
| mt40irs010a | U | Boîte de révision secondaire pour passage et distribution d'installations d'ICT, constitué d'une armoire avec corps et porte en plaque d'acier laqué avec isolation intérieure de 450x450x150 mm, à monter en surface. Comprend la fermeture avec clé, les accessoires, les pièces spéciales et les fixations. (matériau) | 1.000 | 103459.58 | 103459.58 |
| op00ato010 |  | Tournevis. | 1.000 | 0.00 | 0.00 |
| op00mar010 |  | Marteau. | 1.000 | 0.00 | 0.00 |
| op00tal010 |  | Perceuse. | 1.000 | 0.00 | 0.00 |
| mo056 | h | Ouvrier professionnel II/OP installateur en télécommunications. (main-d'œuvre) | 0.607 | 746.17 | 452.93 |
| % | % | Frais de chantier des unités d'ouvrage | 2 % | 103912.51 | 2078.25 |
|  |  | Coûts directs |  |  | 105990.76 |
