# Atténuateur

- Propriété du fichier: CYPE INGENIEROS, S.A.
- Format: FIEBDC-3/2002
- Zone géographique: Burkina Faso
- Devise: XOF
- Coûts indirects: 3.00 %
- Frais généraux: 13.00 %
- Bénéfice: 6.00 %
- TVA: 18.00 %

## T Équipements techniques

### TT Installations de télécommunication

#### TTX Réseaux de câbles co-axiaux

**TTX170** U Atténuateur.
Atténuateur réglable entre 0 et 20 dB, en zamak, pour bande de fréquences de 47 à 862 MHz, avec connecteur d'entrée mâle et connecteur d'entrée femelle, type "IEC", de 9,5 mm de diamètre, avec passage de courant continu.
Inclut: Mise en place. Connexion et contrôle de son bon fonctionnement.
Critère pour le métré: Nombre d'unités prévues, selon documentation graphique du Projet.
Critère pour le mémoire: On mesurera le nombre d'unités réellement exécutées selon les spécifications du Projet.

| Code | U | Désignation | Quantité | Prix | Montant |
|---|---|---|---|---|---|
| mt40irt032a | U | Atténuateur réglable entre 0 et 20 dB, en zamak, pour bande de fréquences de 47 à 862 MHz, avec connecteur d'entrée mâle et connecteur d'entrée femelle, type "IEC", de 9,5 mm de diamètre, avec passage de courant continu. (matériau) | 1.000 | 17661.81 | 17661.81 |
| mo001 | h | Compagnon professionnel III/CP2 installateur en télécommunications. (main-d'œuvre) | 0.068 | 1027.78 | 69.89 |
| mo056 | h | Ouvrier professionnel II/OP installateur en télécommunications. (main-d'œuvre) | 0.068 | 746.17 | 50.74 |
| % | % | Frais de chantier des unités d'ouvrage | 2 % | 17782.44 | 355.65 |
|  |  | Coûts directs |  |  | 18138.09 |
