# Rideau d'air

- Propriété du fichier: CYPE INGENIEROS, S.A.
- Format: FIEBDC-3/2002
- Zone géographique: Burkina Faso
- Devise: XOF
- Coûts indirects: 3.00 %
- Frais généraux: 13.00 %
- Bénéfice: 6.00 %
- TVA: 18.00 %

## T Équipements techniques

### TV Climatisation et ventilation

#### TVO Unités terminales non autonomes de climatisation

**TVO160** U Rideau d'air.
Rideau d'air, avec boîte métallique vernissée couleur blanche RAL 9003, de 1080x210x250 mm (recommandé pour hauteur maximale 3 m), débit d'air 1400 m³/h, ventilateur tangentiel à rendement élevé avec moteur pour alimentation monophasée à 230 V, à deux vitesses, contrôle à distance pour sélection de vitesse. Totalement monté, connecté et mis en marche par l'entreprise installatrice pour le contrôle de son bon fonctionnement.
Inclut: Implantation de l'unité. Mise en place et fixation de l'unité. Connexion. Mise en marche.
Critère pour le métré: Nombre d'unités prévues, selon documentation graphique du Projet.
Critère pour le mémoire: On mesurera le nombre d'unités réellement exécutées selon les spécifications du Projet.

| Code | U | Désignation | Quantité | Prix | Montant |
|---|---|---|---|---|---|
| mt42csp110caa | U | Rideau d'air, avec boîte métallique vernissée couleur blanche RAL 9003, de 1080x210x250 mm (recommandé pour hauteur maximale 3 m), débit d'air 1400 m³/h, ventilateur tangentiel à rendement élevé avec moteur pour alimentation monophasée à 230 V, à deux vitesses, contrôle à distance pour sélection de vitesse. (matériau) | 1.000 | 610762.69 | 610762.69 |
| mo005 | h | Compagnon professionnel III/CP2 installateur de climatisation. (main-d'œuvre) | 4.057 | 1027.78 | 4169.70 |
| mo104 | h | Ouvrier professionnel II/OP installateur de climatisation. (main-d'œuvre) | 4.057 | 746.17 | 3027.21 |
| % | % | Frais de chantier des unités d'ouvrage | 2 % | 617959.60 | 12359.19 |
|  |  | Coûts directs |  |  | 630318.79 |
