# Charge de gaz réfrigérant

- Propriété du fichier: CYPE INGENIEROS, S.A.
- Format: FIEBDC-3/2002
- Zone géographique: Burkina Faso
- Devise: XOF
- Coûts indirects: 3.00 %
- Frais généraux: 13.00 %
- Bénéfice: 6.00 %
- TVA: 18.00 %

## T Équipements techniques

### TV Climatisation et ventilation

#### TVT Unités terminales autonomes de climatisation

**TVT030** kg Charge de gaz réfrigérant.
Charge de l'installation avec gaz réfrigérant R-410A, fourni en bouteille avec 50 kg de réfrigérant.
Inclut: Charge du gaz réfrigérant.
Critère pour le métré: Poids théorique de la charge, estimé à partir de la densité apparente, de la pression et du volume à occuper, selon documentation graphique du Projet.
Critère pour le mémoire: On déterminera le poids de la charge réellement introduite dans l'installation, selon les spécifications du Projet.

| Code | U | Désignation | Quantité | Prix | Montant |
|---|---|---|---|---|---|
| mt42lin100a | kg | Gaz réfrigérant R-410A, fourni en bouteille avec 50 kg de réfrigérant. (matériau) | 1.000 | 14471.86 | 14471.86 |
| mo005 | h | Compagnon professionnel III/CP2 installateur de climatisation. (main-d'œuvre) | 0.135 | 1027.78 | 138.75 |
| mo104 | h | Ouvrier professionnel II/OP installateur de climatisation. (main-d'œuvre) | 0.135 | 746.17 | 100.73 |
| % | % | Frais de chantier des unités d'ouvrage | 2 % | 14711.34 | 294.23 |
|  |  | Coûts directs |  |  | 15005.57 |
