# Abri métallique de voiture, en parking extérieur

- Propriété du fichier: CYPE Ingenieros S.A.
- Format: FIEBDC-3/2016
- Logiciel: Générateur de prix de la construction. CYPE Ingenieros, S.A.
- Date: 07/02/2025
- Zone géographique: Burkina Faso
- Devise: XOF
- Coûts indirects: 3 %
- Frais généraux: 13 %
- Bénéfice: 6 %
- TVA: 18 %

## A VRD et aménagements extérieurs

### AU Aires de stationnement

#### AUC Abris de voitures

**AUC010** m² Abri métallique de voiture, en parking extérieur.
Abri métallique de voiture, en parking extérieur, composé de: FONDATION: constituée de semelles et longrines en béton armé sur couche de béton de propreté, réalisées avec béton confectionné sur le chantier BCN: CPJ-CEM II/A 32,5 - TP - B 30 - 15/25 - E: 2a - BA - P 18-305, coulage avec des moyens manuels, et acier Fe E 500; STRUCTURE: constituée de poteaux, de poutres et de pannes en acier NF EN 10025 S275JR, de profilés laminés à chaud, via des assemblages soudés, avec impression anticorrosion réalisée en atelier; fixée à la fondation à l'aide de plaques d'ancrages en acier NF EN 10025 S275JR, de profilé plat, avec un trou central biseauté et des tiges soudées en acier haute adhérence Fe E 500; COUVERTURE: de tôle profilée en acier galvanisé prélaqué, de 0,6 mm d'épaisseur, avec nervures entre 40 et 50 mm de hauteur de crête, écartées entre 250 et 270 mm, placée avec un recouvrement de la tôle supérieure de 200 mm et un recouvrement latéral d'un trapèze et fixée mécaniquement à la panne structurale et rive réalisée avec tôle pliée en acier galvanisé, de 0,8 mm d'épaisseur, 30 cm de développement et 3 plis. Comprend les accessoires de fixation des tôles et le mastic de base neutre monocomposante, pour le scellement des joints.
Inclut: Excavation des terres. Réalisation de la couche de béton de propreté. Mise en place de l'armature de la fondation. Préparation du béton. Coulage et compactage du béton. Mise en place et nivellement des plaques d'ancrage. Séchage du béton. Implantation et marquage des axes des poteaux. Réalisation de la structure métallique. Aplomb. Implantation des plaques. Découpe, préparation et mise en place des plaques. Fixation mécanique des plaques. Implantation et mise en place de la finition. Fixation mécanique.
Critère pour le métré: Surface mesurée en grandeur nature, selon documentation graphique du Projet.
Critère pour le mémoire: On mesurera, en grandeur réelle, la surface réellement exécutée selon les spécifications du Projet.

| Code | U | Désignation | Quantité | Prix | Montant |
|---|---|---|---|---|---|
| mt10hmf040iabg | m³ | Béton non armé prêt à l'emploi BCN: CPJ-CEM II/A 32,5 - P - B 16 - 15/25 - E: 1 - NA - P 18-305. (matériau) | 0.01 | 50790.1 | 507.901 |
| mt08aaa010a | m³ | Eau. (matériau) | 0.018 | 1155.14 | 20.793 |
| mt01arg000a | m³ | Sable criblé. (matériau) | 0.038 | 17062.06 | 648.358 |
| mt01arg001ar | m³ | Gros granulats homogénéisés, de taille maximale 15/25 mm. (matériau) | 0.072 | 18220.76 | 1311.895 |
| mt08cem000a | kg | Ciment gris en sacs. (matériau) | 46 | 83.94 | 3861.240 |
| mt07aco055c | kg | Barres en acier haute adhérence, Fe E 500, de divers diamètres. (matériau) | 4.14 | 775.77 | 3211.688 |
| mt07aco020a | U | Séparateur homologué pour fondations. (matériau) | 0.8 | 128.99 | 103.192 |
| mt07ala011k | kg | Platine en acier laminé NF EN 10025 S275JR, pour applications structurales. Travaillée et montée en atelier, à placer avec assemblages soudés sur site. (matériau) | 0.47 | 2310.02 | 1085.709 |
| mt07ala010deb | kg | Acier laminé NF EN 10025 S275JR, en profilés laminés à chaud, pièces simples, pour applications structurales, finition avec impression antioxydante. Travaillé et monté en atelier, à placer avec assemblages soudés sur site. (matériau) | 17.5 | 1320.9 | 23115.750 |
| mt27pfi010 | l | Impression à séchage rapide, formulée avec résines alkydiques modifiées et phosphate de zinc. (matériau) | 0.167 | 4540.19 | 758.212 |
| mt13ccp010a | m² | Tôle profilée en acier galvanisé prélaqué, de 0,6 mm d'épaisseur, avec nervures entre 40 et 50 mm de hauteur de crête, écartées entre 250 et 270 mm et inertie entre 13 et 21 cm4, selon NF EN 14782. (matériau) | 1.05 | 5816.93 | 6107.777 |
| mt13ccg030g | U | Vis autoformeuse de 6,5x70 mm d'acier inoxydable, avec rondelle. (matériau) | 3 | 416.18 | 1248.540 |
| mt12www030mbj | m | Tôle pliée en acier galvanisé, de 0,8 mm d'épaisseur, 30 cm de développement et 3 plis, pour rive. (matériau) | 0.214 | 4156.26 | 889.440 |
| mt13ccg030d | U | Vis autoformeuse de 6,5x130 mm d'acier galvanisé, avec rondelle. (matériau) | 1.2 | 329.16 | 394.992 |
| mt21vva011 | l | Mastic de base neutre monocomposante, pour le scellement des joints; à appliquer au pistolet. (matériau) | 0.005 | 13365.18 | 66.826 |
| mt13ccg040 | m | Joint d'étanchéité pour tôles profilées en acier. (matériau) | 0.2 | 2516.02 | 503.204 |
| mq01ret020b | h | Rétro chargeuse sur pneus, de 70 kW. (matériel) | 0.1 | 20042.17 | 2004.217 |
| mq06hor010 | h | Bétonnière électrique avec une capacité de gâchage de 160 l. (matériel) | 0.07 | 1690.5 | 118.335 |
| mq08sol010 | h | Poste d'oxycoupage, avec acétylène comme combustible et oxygène comme comburant. (matériel) | 0.01 | 4044.66 | 40.447 |
| mq08sol020 | h | Équipement et éléments auxiliaires pour soudure électrique. (matériel) | 0.601 | 1677.76 | 1008.334 |
| mo113 | h | Ouvrier d'exécution I/OE1 construction. (main-d'œuvre) | 0.142 | 720.23 | 102.273 |
| mo112 | h | Ouvrier d'exécution I/OE2 construction. (main-d'œuvre) | 0.149 | 732.19 | 109.096 |
| mo045 | h | Compagnon professionnel III/CP2 bétonneur. (main-d'œuvre) | 0.007 | 1040.77 | 7.285 |
| mo092 | h | Ouvrier professionnel II/OP bétonneur. (main-d'œuvre) | 0.041 | 777.52 | 31.878 |
| mo043 | h | Compagnon professionnel III/CP2 ferrailleur. (main-d'œuvre) | 0.087 | 1040.77 | 90.547 |
| mo090 | h | Ouvrier professionnel II/OP ferrailleur. (main-d'œuvre) | 0.13 | 777.52 | 101.078 |
| mo047 | h | Compagnon professionnel III/CP2 charpentier métal. (main-d'œuvre) | 0.382 | 1040.77 | 397.574 |
| mo094 | h | Ouvrier professionnel II/OP charpentier métal. (main-d'œuvre) | 0.382 | 777.52 | 297.013 |
| mo051 | h | Compagnon professionnel III/CP2 monteur de parois industrielles. (main-d'œuvre) | 0.419 | 1027.78 | 430.640 |
| mo098 | h | Ouvrier professionnel II/OP monteur de parois industrielles. (main-d'œuvre) | 0.21 | 747.53 | 156.981 |
| % | % | Frais de chantier des unités d'ouvrage | 4 % | 48731.215 | 1949.249 |
|  |  | Coûts directs |  |  | 50680.464 |

Déchets:
- pose: mt10hmf040iabg Béton non armé prêt à l'emploi BCN: CPJ-CEM II/A 32,5 - P - B 16 - 15/25 - E: 1 - NA - P 18-305; facteur de déchet 0.0016
- pose: mt01arg000a Sable criblé; facteur de déchet 0.003
- pose: mt01arg001ar Gros granulats homogénéisés, de taille maximale 15/25 mm; facteur de déchet 0.00662338
- pose: mt08cem000a Ciment gris en sacs; facteur de déchet 0.00756
- pose: mt07aco055c Barres en acier haute adhérence, Fe E 500, de divers diamètres; facteur de déchet 0.0075
- pose: mt07ala011k; facteur de déchet 0.0045
- pose: mt07ala010deb; facteur de déchet 0.0045
- pose: mt27pfi010 Impression à séchage rapide, formulée avec résines alkydiques modifiées et phosphate de zinc; facteur de déchet 0.06
- pose: mt13ccp010a; facteur de déchet 0.02
- pose: mt13ccg030g Vis autoformeuse de 6,5x70 mm d'acier inoxydable, avec rondelle; facteur de déchet 0.00380597
- pose: mt13ccg030d Vis autoformeuse de 6,5x130 mm d'acier galvanisé, avec rondelle; facteur de déchet 0.0041129

## Ressources

**mt10hmf040iabg** m³ Béton non armé prêt à l'emploi BCN: CPJ-CEM II/A 32,5 - P - B 16 - 15/25 - E: 1 - NA - P 18-305
Données techniques: Coût énergétique 1840.000 MJ; Émission de CO2 230.000 kg; Code CED 17 01 01; Masse de l'élément 2300 kg; Volume 1.533333 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt07aco055c** kg Barres en acier haute adhérence, Fe E 500, de divers diamètres
Données techniques: Coût énergétique 9.830 MJ; Émission de CO2 0.510 kg; Code CED 17 04 05; Masse de l'élément 1 kg; Volume 0.000476 m3

**mt07aco020a** U Séparateur homologué pour fondations
Données techniques: Coût énergétique 1.105 MJ; Émission de CO2 0.114 kg
Déchets:
- emballage: re150101 Emballages en papier et en carton; quantité 0.072 kg

**mt07ala011k** kg Platine en acier laminé NF EN 10025 S275JR
Données techniques: Coût énergétique 9.830 MJ; Émission de CO2 0.510 kg; Code CED 17 04 05; Masse de l'élément 1 kg; Volume 0.000476 m3

**mt07ala010deb** kg Acier laminé NF EN 10025 S275JR
Données techniques: Coût énergétique 9.830 MJ; Émission de CO2 0.510 kg; Code CED 17 04 05; Masse de l'élément 1 kg; Volume 0.000476 m3

**mt27pfi010** l Impression à séchage rapide, formulée avec résines alkydiques modifiées et phosphate de zinc
Données techniques: Coût énergétique 114.556 MJ; Émission de CO2 4.598 kg; Code CED 17 09 04; Masse de l'élément 1.406 kg; Volume 0.000937 m3
Déchets:
- emballage: re150104 Emballages métalliques. (composant de déchet); quantité 0.042 kg; Code CED 15 01 04; Masse de l'élément 1 kg; Volume 0.001667 m3

**mt13ccp010a** m² Tôle profilée en acier galvanisé prélaqué
Données techniques: Coût énergétique 227.188 MJ; Émission de CO2 20.741 kg; Code CED 17 04 05; Masse de l'élément 7.07 kg; Volume 0.003367 m3
Déchets:
- emballage: re170203 Plastique; quantité 0.02 kg

**mt13ccg030g** U Vis autoformeuse de 6,5x70 mm d'acier inoxydable, avec rondelle
Données techniques: Coût énergétique 0.664 MJ; Émission de CO2 0.096 kg; Code CED 17 04 05; Masse de l'élément 0.0134 kg; Volume 0.000006 m3
Déchets:
- emballage: re150101 Emballages en papier et en carton; quantité 0.001 kg

**mt13ccg030d** U Vis autoformeuse de 6,5x130 mm d'acier galvanisé, avec rondelle
Données techniques: Coût énergétique 0.642 MJ; Émission de CO2 0.065 kg; Code CED 17 04 05; Masse de l'élément 0.0248 kg; Volume 0.000012 m3
Déchets:
- emballage: re150101 Emballages en papier et en carton; quantité 0.001 kg
