# Programmateur

- Propriété du fichier: CYPE Ingenieros S.A.
- Format: FIEBDC-3/2016
- Logiciel: Générateur de prix de la construction. CYPE Ingenieros, S.A.
- Date: 07/02/2025
- Zone géographique: Burkina Faso
- Devise: XOF
- Coûts indirects: 3 %
- Frais généraux: 13 %
- Bénéfice: 6 %
- TVA: 18 %

## A VRD et aménagements extérieurs

### AV Espaces verts et mobilier urbain

#### AVA Arrosage

**AVA110** U Programmateur.
Programmateur électronique pour arrosage automatique, pour 4 stations, avec 1 programme et 3 démarrages journaliers du programme, alimentation par batterie de 9 V, avec capacité pour mettre plusieurs électrovannes en marche simultanément et mise en place murale en intérieur. Comprend la programmation. Totalement monté et connecté.
Inclut: Installation sur la surface de la paroi. Connexion électrique avec les électrovannes. Connexion électrique avec le transformateur. Programmation.
Critère pour le métré: Nombre d'unités prévues, selon documentation graphique du Projet.
Critère pour le mémoire: On mesurera le nombre d'unités réellement exécutées selon les spécifications du Projet.

| Code | U | Désignation | Quantité | Prix | Montant |
|---|---|---|---|---|---|
| mt48pro010a | U | Programmateur électronique pour arrosage automatique, pour 4 stations, avec 1 programme et 3 démarrages journaliers du programme, alimentation par batterie de 9 V, avec capacité pour mettre plusieurs électrovannes en marche simultanément et mise en place murale en intérieur. (matériau) | 1 | 76109.38 | 76109.380 |
| mo003 | h | Compagnon professionnel III/CP2 électricien. (main-d'œuvre) | 1.159 | 1027.78 | 1191.197 |
| mo102 | h | Ouvrier professionnel II/OP électricien. (main-d'œuvre) | 1.159 | 746.17 | 864.811 |
| % | % | Frais de chantier des unités d'ouvrage | 2 % | 78165.388 | 1563.308 |
|  |  | Coûts directs |  |  | 79728.696 |
