# Isolation thermique d'un plafond, avec des panneaux en polystyrène extrudé, système Schlüter-KERDI-BOARD "SCHLÜTER-SYSTEMS"

- Propriété du fichier: CYPE Ingenieros S.A.
- Format: FIEBDC-3/2016
- Logiciel: Générateur de prix de la construction. CYPE Ingenieros, S.A.
- Date: 07/02/2025
- Zone géographique: Burkina Faso
- Devise: XOF
- Coûts indirects: 3 %
- Frais généraux: 13 %
- Bénéfice: 6 %
- TVA: 18 %

## F Aménagements et finitions

### FI Isolations intérieures

#### FIL Plafonds suspendus

**FIL070** m² Isolation thermique d'un plafond, avec des panneaux en polystyrène extrudé, système Schlüter-KERDI-BOARD "SCHLÜTER-SYSTEMS".
Isolation thermique d'un plafond, système Schlüter-KERDI-BOARD "SCHLÜTER-SYSTEMS", constituée de panneau imperméabilisant en polystyrène extrudé, Schlüter-KERDI-BOARD "SCHLÜTER-SYSTEMS", de 2600 mm de longueur, 625 mm de largeur et 5 mm d'épaisseur, revêtu sur ses deux faces avec une couche de renfort spécial sans ciment et un géotextile, résistance thermique 0,15 m²K/W, conductivité thermique 0,035 W/(mK), fixé mécaniquement avec des rondelles et des vis en acier, sur une sous-structure de profilés en U en acier inoxydable AISI 304, finition brossée, de 38 mm de hauteur, composée de profilé en U, KB-ZC 38 EB, pièce d'angle, E/KB ZC 38 EB "SCHLÜTER-SYSTEMS", pièce de raccord, V/KB Z 38 EB "SCHLÜTER-SYSTEMS" et couvre-joints, V/KB ZI 38 E "SCHLÜTER-SYSTEMS". Comprend le mastic adhésif élastique monocomposant, Schlüter-KERDI-FIX "SCHLÜTER-SYSTEMS", pour le scellement des joints.
Inclut: Implantation et découpe de l'isolant. Montage et fixation de la sous-structure. Mise en place de l'isolant. Fixation de l'isolant. Résolution des points singuliers. Scellement des joints et des liaisons.
Critère pour le métré: Surface mesurée selon documentation graphique du Projet.
Critère pour le mémoire: On mesurera la surface réellement exécutée selon les spécifications du Projet.

| Code | U | Désignation | Quantité | Prix | Montant |
|---|---|---|---|---|---|
| mt15res420a | m | Profilé en U en acier inoxydable AISI 304, finition brossée, KB-ZC 38 EB "SCHLÜTER-SYSTEMS", de 38 mm de hauteur, avec perforations dans une aile, fourni en barres de 2,5 m de longueur. (matériau) | 1 | 22426.65 | 22426.650 |
| mt15res422a | U | Pièce d'angle de profilé en U en acier inoxydable AISI 304, finition brossée, E/KB ZC 38 EB "SCHLÜTER-SYSTEMS", de 38 mm de hauteur, avec perforations dans une aile. (matériau) | 0.2 | 20184.93 | 4036.986 |
| mt15res434k | U | Pièce de raccord de profilé en U en acier inoxydable AISI 304, finition brossée, V/KB Z 38 EB "SCHLÜTER-SYSTEMS", de 38 mm de hauteur. (matériau) | 0.4 | 6384.64 | 2553.856 |
| mt15res436k | U | Couvre-joints de profilé en U en acier inoxydable AISI 304, finition brossée, V/KB ZI 38 E "SCHLÜTER-SYSTEMS", de 38 mm de hauteur. (matériau) | 0.4 | 3944.29 | 1577.716 |
| mt15res407 | U | Fixation mécanique composée d'une rondelle Schlüter-KERDI-BOARD-ZT et d'une vis Schlüter-KERDI-BOARD-ZS pour panneau Schlüter-KERDI-BOARD "SCHLÜTER-SYSTEMS". (matériau) | 6 | 255.48 | 1532.880 |
| mt15res070a | U | Cartouche de mastic adhésif élastique monocomposant, Schlüter-KERDI-FIX "SCHLÜTER-SYSTEMS", à base de polymères hybrides neutres (MS), de 290 ml, couleur grise ou blanche et finition brillante. (matériau) | 0.01 | 22559.07 | 225.591 |
| mt15res400a | m² | Panneau imperméabilisant en polystyrène extrudé, Schlüter-KERDI-BOARD "SCHLÜTER-SYSTEMS", de 2600 mm de longueur, 625 mm de largeur et 5 mm d'épaisseur, revêtu sur ses deux faces avec une couche de renfort spécial sans ciment et un géotextile, résistance thermique 0,15 m²K/W, conductivité thermique 0,035 W/(mK). (matériau) | 1.05 | 36964.71 | 38812.946 |
| mo054 | h | Compagnon professionnel III/CP2 poseur d'isolants rigides ou flexibles. (main-d'œuvre) | 0.135 | 1027.78 | 138.750 |
| mo101 | h | Ouvrier professionnel II/OP poseur d'isolants rigides ou flexibles. (main-d'œuvre) | 0.068 | 747.53 | 50.832 |
| % | % | Frais de chantier des unités d'ouvrage | 2 % | 71356.207 | 1427.124 |
|  |  | Coûts directs |  |  | 72783.331 |

Déchets:
- pose: mt15res420a; facteur de déchet 0.0045
- pose: mt15res434k; facteur de déchet 0.0175
- pose: mt15res070a; facteur de déchet 0.03
- pose: mt15res400a; facteur de déchet 0.024

## Ressources

**mt15res420a** m Profilé en U en acier inoxydable AISI 304
Données techniques: Coût énergétique 50.776 MJ; Émission de CO2 7.388 kg; Code CED 17 04 05; Masse de l'élément 1.05 kg; Volume 0.0005 m3
Déchets:
- emballage: re170203 Plastique. (composant de déchet); quantité 0.008 kg; Code CED 17 02 03; Masse de l'élément 1 kg; Volume 0.001667 m3

**mt15res434k** U Pièce de raccord de profilé en U en acier inoxydable AISI 304
Données techniques: Coût énergétique 4.041 MJ; Émission de CO2 0.358 kg; Code CED 17 04 05; Masse de l'élément 0.034 kg; Volume 0.000016 m3
Déchets:
- emballage: re170203 Plastique; quantité 0.025 kg

**mt15res070a** U Cartouche de mastic adhésif élastique monocomposant
Données techniques: Coût énergétique 71.281 MJ; Émission de CO2 3.482 kg; Code CED 17 09 04; Masse de l'élément 0.36 kg; Volume 0.00024 m3
Déchets:
- emballage: re170203 Plastique; quantité 0.2 kg

**mt15res400a** m² Panneau imperméabilisant en polystyrène extrudé
Données techniques: Coût énergétique 16.456 MJ; Émission de CO2 0.579 kg; Code CED 17 06 04; Masse de l'élément 0.15 kg; Volume 0.00025 m3
Déchets:
- emballage: re170203 Plastique; quantité 0.034 kg
