# Peinture à la détrempe sur parement intérieur en mortier de ciment

- Propriété du fichier: CYPE Ingenieros S.A.
- Format: FIEBDC-3/2016
- Logiciel: Générateur de prix de la construction. CYPE Ingenieros, S.A.
- Date: 07/02/2025
- Zone géographique: Burkina Faso
- Devise: XOF
- Coûts indirects: 3 %
- Frais généraux: 13 %
- Bénéfice: 6 %
- TVA: 18 %

## F Aménagements et finitions

### FP Peintures

#### FPT Peintures à la détrempe

**FPT010** m² Peinture à la détrempe sur parement intérieur en mortier de ciment.
Application manuelle de deux couches de peinture à la détrempe, couleur blanche, finition mate, texture gouttelette avec goutte fine, la première couche diluée avec un maximum de 40% d'eau et la suivante non diluée, (rendement: 0,55 kg/m² par couche); sur parement intérieur en mortier de ciment, vertical, jusqu'à 3 m de hauteur.
Critère d'évaluation économique: Le prix comprend la protection des éléments du contour qui pourraient être affectés pendant les travaux et la résolution des points singuliers.
Inclut: Préparation, nettoyage et ponçage préalable du support. Application d'une couche de fond. Application d'une couche de finition.
Critère pour le métré: Surface mesurée selon documentation graphique du Projet, avec le même critère que le support de base.
Critère pour le mémoire: On mesurera la surface réellement exécutée selon les spécifications du Projet, avec le même critère que le support de base.

| Code | U | Désignation | Quantité | Prix | Montant |
|---|---|---|---|---|---|
| mt27tem020c | kg | Mastic détrempé à piquer blanc. (matériau) | 1.1 | 406.73 | 447.403 |
| mq08war020 | U | Équipement complet pour l'application de la peinture à texture gouttelette. (matériel) | 0.05 | 524.3 | 26.215 |
| mo038 | h | Compagnon professionnel III/CP2 peintre. (main-d'œuvre) | 0.123 | 1000.07 | 123.009 |
| mo076 | h | Ouvrier professionnel II/OP peintre. (main-d'œuvre) | 0.123 | 747.53 | 91.946 |
| % | % | Frais de chantier des unités d'ouvrage | 2 % | 688.573 | 13.771 |
|  |  | Coûts directs |  |  | 702.344 |

Déchets:
- pose: mt27tem020c Mastic détrempé à piquer blanc; facteur de déchet 0.055

## Ressources

**mt27tem020c** kg Mastic détrempé à piquer blanc
Données techniques: Coût énergétique 16.330 MJ; Émission de CO2 0.824 kg; Code CED 08 01 99; Masse de l'élément 1 kg; Volume 0.001111 m3
Déchets:
- emballage: re170203 Plastique. (composant de déchet); quantité 0.032 kg; Code CED 17 02 03; Masse de l'élément 1 kg; Volume 0.001667 m3
