# Plinthe en liège

- Propriété du fichier: CYPE Ingenieros S.A.
- Format: FIEBDC-3/2016
- Logiciel: Générateur de prix de la construction. CYPE Ingenieros, S.A.
- Date: 07/02/2025
- Zone géographique: Burkina Faso
- Devise: XOF
- Coûts indirects: 3 %
- Frais généraux: 13 %
- Bénéfice: 6 %
- TVA: 18 %

## F Aménagements et finitions

### FS Revêtements de sols

#### FSE Liège

**FSE020** m Plinthe en liège.
Plinthe en liège dans des pièces de 700x70x8 mm. POSE: à l'intérieur avec adhésif vinylique en dispersion aqueuse.
Inclut: Implantation. Découpe des pièces. Fixation des pièces sur le parement. Résolution des coins et des rencontres.
Critère pour le métré: Longueur mesurée selon documentation graphique du Projet, sans inclure les largeurs de passage. Le métré par casses et découpes n'a pas été augmenté, puisque 5% de pièces de plus ont été considérées dans la décomposition.
Critère pour le mémoire: On mesurera la longueur réellement exécutée selon les spécifications du Projet.

| Code | U | Désignation | Quantité | Prix | Montant |
|---|---|---|---|---|---|
| mt18rmb010 | m | Plinthe en liège dans des pièces de 700x70x8 mm, finition vernie en atelier. (matériau) | 1.05 | 2884.91 | 3029.156 |
| mt18mlv020b | l | Adhésif vinylique en dispersion aqueuse, avec classe de sollicitation D3, selon NF EN 204. (matériau) | 0.05 | 2513.94 | 125.697 |
| mo011 | h | Compagnon professionnel III/CP2 monteur. (main-d'œuvre) | 0.135 | 1027.78 | 138.750 |
| % | % | Frais de chantier des unités d'ouvrage | 2 % | 3293.603 | 65.872 |
|  |  | Coûts directs |  |  | 3359.475 |

Déchets:
- pose: mt18rmb010 Plinthe en liège dans des pièces de 700x70x8 mm, finition vernie en atelier; facteur de déchet 0.0129864

## Ressources

**mt18rmb010** m Plinthe en liège dans des pièces de 700x70x8 mm, finition vernie en atelier
Données techniques: Coût énergétique 94.792 MJ; Émission de CO2 -2.398 kg; Code CED 17 02 01; Masse de l'élément 1.4 kg; Volume 0.001273 m3
Déchets:
- emballage: re170203 Plastique. (composant de déchet); quantité 0.002 kg; Code CED 17 02 03; Masse de l'élément 1 kg; Volume 0.001667 m3
