# Barrette en béton armé, sans boues

- Propriété du fichier: CYPE Ingenieros S.A.
- Format: FIEBDC-3/2016
- Logiciel: Générateur de prix de la construction. CYPE Ingenieros, S.A.
- Date: 07/02/2025
- Zone géographique: Burkina Faso
- Devise: XOF
- Coûts indirects: 3 %
- Frais généraux: 13 %
- Bénéfice: 6 %
- TVA: 18 %

## G Structure et gros oeuvre

### GF Fondations

#### GFB Barrettes

**GFB020** m² Barrette en béton armé, sans boues.
Barrette en béton armé, de 30 cm d'épaisseur, avec une largeur de 80 à 300 cm et allant jusqu'à 11 m de profondeur, ou jusqu'à rencontrer de la roche ou des couches dures de terrain, dans un terrain cohésif stable sans rejet dans le SPT, sans utilisation de boues thixotropiques; réalisé avec béton prêt à l'emploi BCN: CPJ-CEM II/A 32,5 - Fl - B 30 - 5/15 - E: 2a - BA - destiné à être pompé - P 18-305, coulage depuis le camion, bétonné en continu à sec à l'aide d'un tube plongeur, et acier Fe E 500, avec une quantité approximative de 30 kg/m². Comprend le fil de fer à lier et les séparateurs.
Critère d'évaluation économique: Le prix comprend le ferraillage de l'armature (coupe, façonnage et assemblage des éléments) sur l'aire de ferraillage en chantier et la pose en coffrage sur site.
Inclut: Excavation et extraction des terres. Mise en place de l'armature. Mise en place du tube plongeur. Coulage et compactage du béton.
Critère pour le métré: Surface mesurée selon documentation graphique du Projet.
Critère pour le mémoire: On mesurera la surface réellement exécutée selon les spécifications du Projet.

| Code | U | Désignation | Quantité | Prix | Montant |
|---|---|---|---|---|---|
| mt07aco020j | U | Séparateur homologué pour parois moulées. (matériau) | 2 | 86 | 172.000 |
| mt07aco055c | kg | Barres en acier haute adhérence, Fe E 500, de divers diamètres. (matériau) | 31.5 | 775.77 | 24436.755 |
| mt08var050 | kg | Fil de fer galvanisé pour attacher, de 1,30 mm de diamètre. (matériau) | 0.33 | 1155.14 | 381.196 |
| mt10haf040nbga | m³ | Béton prêt à l'emploi BCN: CPJ-CEM II/A 32,5 - Fl - B 30 - 5/15 - E: 2a - BA - destiné à être pompé - P 18-305. (matériau) | 0.385 | 71991.93 | 27716.893 |
| mq03pae060gm | h | Matériel pour excavation d'une paroi moulée de 30 cm d'épaisseur et jusqu'à 11 m de profondeur, excavation sans utilisation de boues thixotropiques, en terrain cohésif stable sans rejet dans le SPT. (matériel) | 0.44 | 25244.79 | 11107.708 |
| mq07gte010c | h | Grue autopropulsée à bras télescopique avec une capacité d'élévation de 30 t et 27 m de hauteur maximale de travail. (matériel) | 0.1 | 36769.59 | 3676.959 |
| mo043 | h | Compagnon professionnel III/CP2 ferrailleur. (main-d'œuvre) | 0.357 | 1040.77 | 371.555 |
| mo090 | h | Ouvrier professionnel II/OP ferrailleur. (main-d'œuvre) | 0.491 | 777.52 | 381.762 |
| mo045 | h | Compagnon professionnel III/CP2 bétonneur. (main-d'œuvre) | 0.115 | 1040.77 | 119.689 |
| mo092 | h | Ouvrier professionnel II/OP bétonneur. (main-d'œuvre) | 0.458 | 777.52 | 356.104 |
| % | % | Frais de chantier des unités d'ouvrage | 2 % | 68720.621 | 1374.412 |
|  |  | Coûts directs |  |  | 70095.033 |

Déchets:
- pose: mt07aco055c Barres en acier haute adhérence, Fe E 500, de divers diamètres; facteur de déchet 0.0075
- pose: mt08var050 Fil de fer galvanisé pour attacher, de 1,30 mm de diamètre; facteur de déchet 0.0038
- pose: mt10haf040nbga Béton prêt à l'emploi BCN: CPJ-CEM II/A 32,5 - Fl - B 30 - 5/15 - E: 2a - BA - destiné à être pompé - P 18-305; facteur de déchet 0.00139311
- excavation: ruo170504 Terre et pierres distinctes de celles spécifiées dans le code 17 05 03. (composant de déchet); quantité 606 kg; Code CED 17 05 04; Masse de l'élément 1 kg; Volume 0.000625 m3

## Ressources

**mt07aco020j** U Séparateur homologué pour parois moulées
Données techniques: Coût énergétique 1.105 MJ; Émission de CO2 0.114 kg
Déchets:
- emballage: re150101 Emballages en papier et en carton. (composant de déchet); quantité 0.072 kg; Code CED 15 01 01; Masse de l'élément 1 kg; Volume 0.001333 m3

**mt07aco055c** kg Barres en acier haute adhérence, Fe E 500, de divers diamètres
Données techniques: Coût énergétique 9.830 MJ; Émission de CO2 0.510 kg; Code CED 17 04 05; Masse de l'élément 1 kg; Volume 0.000476 m3

**mt08var050** kg Fil de fer galvanisé pour attacher, de 1,30 mm de diamètre
Données techniques: Coût énergétique 25.100 MJ; Émission de CO2 2.560 kg; Code CED 17 04 05; Masse de l'élément 1 kg; Volume 0.000476 m3

**mt10haf040nbga** m³ Béton prêt à l'emploi BCN: CPJ-CEM II/A 32,5 - Fl - B 30 - 5/15 - E: 2a - BA - destiné à être pompé - P 18-305
Données techniques: Coût énergétique 2269.440 MJ; Émission de CO2 260.040 kg; Code CED 17 01 01; Masse de l'élément 2364 kg; Volume 1.576 m3
