# Recépage du poteau en béton armé

- Propriété du fichier: CYPE Ingenieros S.A.
- Format: FIEBDC-3/2016
- Logiciel: Générateur de prix de la construction. CYPE Ingenieros, S.A.
- Date: 07/02/2025
- Zone géographique: Burkina Faso
- Devise: XOF
- Coûts indirects: 3 %
- Frais généraux: 13 %
- Bénéfice: 6 %
- TVA: 18 %

## G Structure et gros oeuvre

### GF Fondations

#### GFC Pieux coulés en place

**GFC100** m Recépage du poteau en béton armé.
Recépage du pieu en béton armé, de 35 cm de diamètre, par piquage du béton en tête du pieu qui ne réunit pas les caractéristiques mécaniques nécessaires, avec compresseur avec un marteau pneumatique, et chargement des décombres provenant du recépage dans le camion ou la benne.
Inclut: Recépage. Pliage des armatures. Nettoyage et chargement des décombres provenant de l'étêtage dans le camion ou la benne.
Critère pour le métré: Longueur mesurée selon documentation graphique du Projet.
Critère pour le mémoire: On mesurera la longueur réellement exécutée selon les spécifications du Projet.

| Code | U | Désignation | Quantité | Prix | Montant |
|---|---|---|---|---|---|
| mq05pdm010c | h | Compresseur portable électrique 9 m³/min de débit. (matériel) | 0.209 | 6728.29 | 1406.213 |
| mq05mai030 | h | Marteau pneumatique. (matériel) | 0.418 | 2239.1 | 935.944 |
| mq01exn010i | h | Mini pelleteuse sur pneus, de 37,5 kW. (matériel) | 0.006 | 25080.15 | 150.481 |
| mo112 | h | Ouvrier d'exécution I/OE2 construction. (main-d'œuvre) | 0.714 | 732.19 | 522.784 |
| mo113 | h | Ouvrier d'exécution I/OE1 construction. (main-d'œuvre) | 0.186 | 720.23 | 133.963 |
| % | % | Frais de chantier des unités d'ouvrage | 2 % | 3149.385 | 62.988 |
|  |  | Coûts directs |  |  | 3212.373 |

Déchets:
- démolition: ruo170101 Béton (bétons, mortiers et préfabriqués). (composant de déchet); quantité 192.422 kg; Code CED 17 01 01; Masse de l'élément 1 kg; Volume 0.000667 m3
- démolition: ruo170405 Fer et acier. (composant de déchet); quantité 5.65 kg; Code CED 17 04 05; Masse de l'élément 1 kg; Volume 0.000476 m3
