# Pieu préfabriqué en béton armé

- Propriété du fichier: CYPE Ingenieros S.A.
- Format: FIEBDC-3/2016
- Logiciel: Générateur de prix de la construction. CYPE Ingenieros, S.A.
- Date: 07/02/2025
- Zone géographique: Burkina Faso
- Devise: XOF
- Coûts indirects: 3 %
- Frais généraux: 13 %
- Bénéfice: 6 %
- TVA: 18 %

## G Structure et gros oeuvre

### GF Fondations

#### GFQ Pieux préfabriqués

**GFQ030** m Pieu préfabriqué en béton armé.
Pieu préfabriqué en béton armé, de diamètre équivalent 22,5 cm, de 12 m de longueur maximum et 50 l de limite structurale, pour la réalisation d'un groupe de pieux CPP-2, avec sabot normal en pointe. Battage de la tête du pieu, à l'aide d'une masse, en terrain de sables.
Inclut: Implantation et tracé des axes des groupes de pieux. Hissage des pieux. Battage des pieux avec un mouton, avec mise en place préalable d'un casque de battage en acier rembourré. Battage jusqu'à rejet préfixé.
Critère pour le métré: Longueur mesurée selon documentation graphique du Projet, depuis la pointe jusqu'à la face inférieure de la semelle sur pieux, en considérant une augmentation de 10% en prévision des oscillations réelles pouvant apparaître lors de la réalisation du pilotage.
Critère pour le mémoire: On mesurera la longueur du pieu réellement exécutée selon les spécifications du Projet, depuis la pointe jusqu'à la face inférieure de la semelle sur pieux.

| Code | U | Désignation | Quantité | Prix | Montant |
|---|---|---|---|---|---|
| mt07pph020a | m | Pieu préfabriqué en béton armé, de diamètre équivalent 22,5 cm, de 12 m de longueur maximum et 50 l de limite structurale, avec sabot normal en pointe, selon NF EN 12794. (matériau) | 1 | 42954.98 | 42954.980 |
| mq03pip050a | h | Mouton hydraulique, de 5 t, pour battage de pieux préfabriqués. (matériel) | 0.05 | 38207.45 | 1910.373 |
| mo089 | h | Ouvrier professionnel II/OP du béton. (main-d'œuvre) | 0.135 | 777.52 | 104.965 |
| % | % | Frais de chantier des unités d'ouvrage | 2 % | 44970.318 | 899.406 |
|  |  | Coûts directs |  |  | 45869.724 |

Déchets:
- pose: mt07pph020a; facteur de déchet 0.0084

## Ressources

**mt07pph020a** m Pieu préfabriqué en béton armé
Données techniques: Coût énergétique 163.082 MJ; Émission de CO2 17.543 kg; Code CED 17 01 01; Masse de l'élément 101.3 kg; Volume 0.067533 m3
Déchets:
- emballage: re170201 Bois. (composant de déchet); quantité 0.021 kg; Code CED 17 02 01; Masse de l'élément 1 kg; Volume 0.000909 m3
- emballage: re170203 Plastique. (composant de déchet); quantité 0.075 kg; Code CED 17 02 03; Masse de l'élément 1 kg; Volume 0.001667 m3
