# Béton cyclopéen

- Propriété du fichier: CYPE Ingenieros S.A.
- Format: FIEBDC-3/2016
- Logiciel: Générateur de prix de la construction. CYPE Ingenieros, S.A.
- Date: 07/02/2025
- Zone géographique: Burkina Faso
- Devise: XOF
- Coûts indirects: 3 %
- Frais généraux: 13 %
- Bénéfice: 6 %
- TVA: 18 %

## G Structure et gros oeuvre

### GI Infrastructure: aciers, bétons et coffrages

#### GIB Bétons

**GIB020** m³ Béton cyclopéen.
Béton cyclopéen, réalisé avec béton non armé prêt à l'emploi BCN: CPJ-CEM II/A 32,5 - P - B 16 - 20/40 - E: 1 - NA - P 18-305, coulage avec des moyens manuels (60% de volume) et galets de 15 à 30 cm de diamètre (40% de volume), pour la réalisation de fondation.
Inclut: Préparation du béton. Coulage et compactage du béton. Mise en place des pierres dans le béton frais. Séchage du béton.
Critère pour le métré: Volume théorique, selon documentation graphique du Projet.
Critère pour le mémoire: On mesurera le volume théorique exécuté selon les spécifications du Projet, sans inclure les augmentations par excès d'excavation non autorisés.

| Code | U | Désignation | Quantité | Prix | Montant |
|---|---|---|---|---|---|
| mt08aaa010a | m³ | Eau. (matériau) | 0.107 | 1155.14 | 123.600 |
| mt01arg000a | m³ | Sable criblé. (matériau) | 0.295 | 17062.06 | 5033.308 |
| mt01arg001aw | m³ | Gros granulats homogénéisés, de taille maximale 20/40 mm. (matériau) | 0.553 | 18037.81 | 9974.909 |
| mt08cem000a | kg | Ciment gris en sacs. (matériau) | 208.709 | 83.94 | 17519.033 |
| mt01arg100b | m³ | Galets de 15 à 30 cm de diamètre. (matériau) | 0.4 | 13213.27 | 5285.308 |
| mq06hor010 | h | Bétonnière électrique avec une capacité de gâchage de 160 l. (matériel) | 0.396 | 1690.5 | 669.438 |
| mo045 | h | Compagnon professionnel III/CP2 bétonneur. (main-d'œuvre) | 0.135 | 1040.77 | 140.504 |
| mo092 | h | Ouvrier professionnel II/OP bétonneur. (main-d'œuvre) | 0.135 | 777.52 | 104.965 |
| mo113 | h | Ouvrier d'exécution I/OE1 construction. (main-d'œuvre) | 2.502 | 720.23 | 1802.015 |
| mo112 | h | Ouvrier d'exécution I/OE2 construction. (main-d'œuvre) | 1.488 | 732.19 | 1089.499 |
| % | % | Frais de chantier des unités d'ouvrage | 2 % | 41742.579 | 834.852 |
|  |  | Coûts directs |  |  | 42577.431 |

Déchets:
- pose: mt01arg000a Sable criblé; facteur de déchet 0.003
- pose: mt01arg001aw Gros granulats homogénéisés, de taille maximale 20/40 mm; facteur de déchet 0.00666234
- pose: mt08cem000a Ciment gris en sacs; facteur de déchet 0.00756
- pose: mt01arg100b Galets de 15 à 30 cm de diamètre; facteur de déchet 0.00768975

## Ressources

**mt08aaa010a** m³ Eau
Données techniques: Coût énergétique 60.000 MJ; Émission de CO2 30.000 kg

**mt01arg000a** m³ Sable criblé
Données techniques: Coût énergétique 146.250 MJ; Émission de CO2 7.800 kg; Code CED 01 04 09; Masse de l'élément 1950 kg; Volume 1.21875 m3

**mt01arg001aw** m³ Gros granulats homogénéisés, de taille maximale 20/40 mm
Données techniques: Coût énergétique 146.250 MJ; Émission de CO2 7.800 kg; Code CED 01 04 08; Masse de l'élément 1950 kg; Volume 1.3 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt01arg100b** m³ Galets de 15 à 30 cm de diamètre
Données techniques: Coût énergétique 146.250 MJ; Émission de CO2 7.800 kg; Code CED 01 04 08; Masse de l'élément 1950 kg; Volume 1.3 m3
