# Auvent en bois

- Propriété du fichier: CYPE Ingenieros S.A.
- Format: FIEBDC-3/2016
- Logiciel: Générateur de prix de la construction. CYPE Ingenieros, S.A.
- Date: 07/02/2025
- Zone géographique: Burkina Faso
- Devise: XOF
- Coûts indirects: 3 %
- Frais généraux: 13 %
- Bénéfice: 6 %
- TVA: 18 %

## G Structure et gros oeuvre

### GU Auvents et porches

#### GUB Bois

**GUB010** U Auvent en bois.
Auvent en bois lamellé-collé de sapin traité en autoclave, de 1710x700x950 mm et 1,2 m² de surface. Comprend accessoires, pièces spéciales, éléments d'ancrage et vernis pour traitement de protection.
Inclut: Implantation des alignements et des niveaux. Montage de l'auvent. Verni.
Critère pour le métré: Nombre d'unités prévues, selon documentation graphique du Projet.
Critère pour le mémoire: On mesurera le nombre d'unités réellement exécutées selon les spécifications du Projet.

| Code | U | Désignation | Quantité | Prix | Montant |
|---|---|---|---|---|---|
| mt07emo030a | U | Auvent en bois lamellé-collé de sapin traité en autoclave, de 1710x700x950 mm et 1,2 m² de surface, y compris accessoires, pièces spéciales, éléments d'ancrage et vernis pour traitement de protection. (matériau) | 1 | 339927.21 | 339927.210 |
| mo048 | h | Compagnon professionnel III/CP2 charpentier bois. (main-d'œuvre) | 1.352 | 1040.77 | 1407.121 |
| mo095 | h | Ouvrier professionnel II/OP charpentier bois. (main-d'œuvre) | 1.352 | 777.52 | 1051.207 |
| % | % | Frais de chantier des unités d'ouvrage | 2 % | 342385.538 | 6847.711 |
|  |  | Coûts directs |  |  | 349233.249 |

## Ressources

**mt07emo030a** U Auvent en bois lamellé-collé de sapin traité en autoclave
Données techniques: Coût énergétique 176.673 MJ; Émission de CO2 -0.740 kg
Déchets:
- emballage: re150101 Emballages en papier et en carton. (composant de déchet); quantité 3.585 kg; Code CED 15 01 01; Masse de l'élément 1 kg; Volume 0.001333 m3
