# Goulotte à gravats

- Propriété du fichier: CYPE Ingenieros S.A.
- Format: FIEBDC-3/2016
- Logiciel: Générateur de prix de la construction. CYPE Ingenieros, S.A.
- Date: 07/02/2025
- Zone géographique: Burkina Faso
- Devise: XOF
- Coûts indirects: 3 %
- Frais généraux: 13 %
- Bénéfice: 6 %
- TVA: 18 %

## S Sécurité et santé

### SC Systèmes de protection collective

#### SCV Protection contre les déversements

**SCV010** m Goulotte à gravats.
Fourniture, montage et démontage d'une goulotte pour la descente des gravats, composée de 3 tubes et d'1 embout de polyéthylène, de 49 cm de diamètre supérieur et 40 cm de diamètre inférieur, avec des supports et des chaînes métalliques, pour chaque étage de jusqu'à 3 m de hauteur libre, amortissable en 5 utilisations, fixée au plancher avec des étais métalliques télescopiques, des accessoires et des éléments de fixation, amortissables en 5 utilisations.
Critère pour le métré: Longueur mesurée selon Plan général de coordination en matière de sécurité et de protection de la santé.
Critère pour le mémoire: La longueur mesurée sera celle réellement montée selon spécifications d'Étude ou d'Étude Basique de Sécurité et Santé.

| Code | U | Désignation | Quantité | Prix | Montant |
|---|---|---|---|---|---|
| mt50spc010 | U | Goulotte à gravats, en polyéthylène, de 49 cm de diamètre supérieur, 40 cm de diamètre inférieur et 106 cm de hauteur, avec des supports et des chaînes métalliques. (matériau) | 0.182 | 39499.65 | 7188.936 |
| mt50spc020 | U | Embout de déversement, en polyéthylène, goulotte à gravats, de 49 cm de diamètre supérieur, 40 cm de diamètre inférieur et 86,5 cm de hauteur, avec des supports et des chaînes métalliques. (matériau) | 0.061 | 53120.22 | 3240.333 |
| mt50spc030 | U | Accessoires et éléments de fixation d'une goulotte à gravats. (matériau) | 0.2 | 3146.35 | 629.270 |
| mt50spa081a | U | Étai métallique télescopique, allant jusqu'à 3 m de hauteur. (matériau) | 0.121 | 18210.7 | 2203.495 |
| mo120 | h | Ouvrier Sécurité et Santé. (main-d'œuvre) | 0.541 | 720.23 | 389.644 |
| % | % | Frais de chantier des unités d'ouvrage | 2 % | 13651.678 | 273.034 |
|  |  | Coûts directs |  |  | 13924.712 |

Déchets:
- pose: mt50spc010; facteur de déchet 1
- pose: mt50spc020; facteur de déchet 1
- pose: mt50spa081a Étai métallique télescopique, allant jusqu'à 3 m de hauteur; facteur de déchet 1

## Ressources

**mt50spc010** U Goulotte à gravats
Données techniques: Coût énergétique 1016.123 MJ; Émission de CO2 34.653 kg; Code CED 17 02 03; Masse de l'élément 9 kg; Volume 0.015 m3
Déchets:
- emballage: re170201 Bois. (composant de déchet); quantité 0.255 kg; Code CED 17 02 01; Masse de l'élément 1 kg; Volume 0.000909 m3

**mt50spc020** U Embout de déversement
Données techniques: Coût énergétique 1016.123 MJ; Émission de CO2 34.653 kg; Code CED 17 02 03; Masse de l'élément 9 kg; Volume 0.015 m3
Déchets:
- emballage: re170201 Bois; quantité 0.255 kg

**mt50spa081a** U Étai métallique télescopique, allant jusqu'à 3 m de hauteur
Données techniques: Coût énergétique 97.317 MJ; Émission de CO2 5.049 kg; Code CED 17 04 05; Masse de l'élément 9.9 kg; Volume 0.004714 m3
