# Heure de formation

- Propriété du fichier: CYPE Ingenieros S.A.
- Format: FIEBDC-3/2016
- Logiciel: Générateur de prix de la construction. CYPE Ingenieros, S.A.
- Date: 07/02/2025
- Zone géographique: Burkina Faso
- Devise: XOF
- Coûts indirects: 3 %
- Frais généraux: 13 %
- Bénéfice: 6 %
- TVA: 18 %

## S Sécurité et santé

### SF Formation

#### SFF Réunions

**SFF020** U Heure de formation.
Heure de formation sur la Sécurité et Santé au travail, réalisée par un Technicien qualifié appartenant à une entreprise consultante en Sécurité et Prévention des Risques.
Critère d'évaluation économique: Le prix comprend la perte des heures de travail des travailleurs assistants à la formation, en considérant une moyenne de six personnes.
Critère pour le métré: Nombre d'unités prévues, selon Plan général de coordination en matière de sécurité et de protection de la santé.
Critère pour le mémoire: On mesurera le nombre d'unités réellement réalisées selon spécifications d'Étude ou d'Étude Basique de Sécurité et Santé.

| Code | U | Désignation | Quantité | Prix | Montant |
|---|---|---|---|---|---|
| mt50mas020 | U | Coût horaire de formation de la Sécurité et de la Santé au Travail, réalisé par un technicien qualifié. (matériau) | 1 | 107439.06 | 107439.060 |
| % | % | Frais de chantier des unités d'ouvrage | 2 % | 107439.060 | 2148.781 |
|  |  | Coûts directs |  |  | 109587.841 |
