# Équipement de douche

- Propriété du fichier: CYPE Ingenieros S.A.
- Format: FIEBDC-3/2016
- Logiciel: Générateur de prix de la construction. CYPE Ingenieros, S.A.
- Date: 07/02/2025
- Zone géographique: Burkina Faso
- Devise: XOF
- Coûts indirects: 3 %
- Frais généraux: 13 %
- Bénéfice: 6 %
- TVA: 18 %

## T Équipements techniques

### TB Équipements sanitaires

#### TBU Douches

**TBU100** U Équipement de douche.
Équipement de douche, constitué de douchette, finition chromée, avec deux types de jets (Rain et Jet), avec limiteur de débit à 5,7 l/min, anneau de protection en silicone avec technologie ShockProof et système anticalcaire, barre support, de 60 cm de longueur, finition chromée, avec curseur ajustable en hauteur et flexible de douche de 1,75 m de longueur. Comprend éléments de fixation et joints élastiques.
Inclut: Mise en place. Connexion et contrôle de son bon fonctionnement.
Critère pour le métré: Nombre d'unités prévues, selon documentation graphique du Projet.
Critère pour le mémoire: On mesurera le nombre d'unités réellement mises en place selon les spécifications du Projet.

| Code | U | Désignation | Quantité | Prix | Montant |
|---|---|---|---|---|---|
| mt31gro136a | U | Équipement de douche, constitué de douchette, finition chromée, avec deux types de jets (Rain et Jet), avec limiteur de débit à 5,7 l/min, anneau de protection en silicone avec technologie ShockProof et système anticalcaire, barre support, de 60 cm de longueur, finition chromée, avec curseur ajustable en hauteur et flexible de douche de 1,75 m de longueur, y compris éléments de fixation et joints élastiques. (matériau) | 1 | 55279.18 | 55279.180 |
| mo008 | h | Compagnon professionnel III/CP2 plombier. (main-d'œuvre) | 0.27 | 1027.78 | 277.501 |
| % | % | Frais de chantier des unités d'ouvrage | 2 % | 55556.681 | 1111.134 |
|  |  | Coûts directs |  |  | 56667.815 |
