# Colonne de douche avec thermostat

- Propriété du fichier: CYPE Ingenieros S.A.
- Format: FIEBDC-3/2016
- Logiciel: Générateur de prix de la construction. CYPE Ingenieros, S.A.
- Date: 07/02/2025
- Zone géographique: Burkina Faso
- Devise: XOF
- Coûts indirects: 3 %
- Frais généraux: 13 %
- Bénéfice: 6 %
- TVA: 18 %

## T Équipements techniques

### TB Équipements sanitaires

#### TBU Douches

**TBU150** U Colonne de douche avec thermostat.
Colonne de douche, finition chromée, composée de thermostat, douche murale, rotule pour angles allant jusqu'à 15° avec le plan horizontal et bras de douche orientable 45°, de 390 mm de longueur, avec tuyau pour conduite de l'eau isolé à l'intérieur pour longévité maximale et support, douchette, avec deux types de jets (Rain et Jet), curseur ajustable en hauteur et flexible de 1,75 m de longueur, isolation thermique, limiteur de température avec butoir à 38°C et système anticalcaire. Comprend éléments de connexion.
Inclut: Mise en place. Connexion et contrôle de son bon fonctionnement.
Critère pour le métré: Nombre d'unités prévues, selon documentation graphique du Projet.
Critère pour le mémoire: On mesurera le nombre d'unités réellement mises en place selon les spécifications du Projet.

| Code | U | Désignation | Quantité | Prix | Montant |
|---|---|---|---|---|---|
| mt31gro135a | U | Colonne de douche, finition chromée, composée de thermostat, douche murale, rotule pour angles allant jusqu'à 15° avec le plan horizontal et bras de douche orientable 45°, de 390 mm de longueur, avec tuyau pour conduite de l'eau isolé à l'intérieur pour longévité maximale et support, douchette, avec deux types de jets (Rain et Jet), curseur ajustable en hauteur et flexible de 1,75 m de longueur, isolation thermique, limiteur de température avec butoir à 38°C et système anticalcaire, y compris éléments de connexion. (matériau) | 1 | 590179.79 | 590179.790 |
| mt37www010 | U | Matériel auxiliaire pour installations de plomberie. (matériau) | 1 | 1324.22 | 1324.220 |
| mo008 | h | Compagnon professionnel III/CP2 plombier. (main-d'œuvre) | 0.203 | 1027.78 | 208.639 |
| % | % | Frais de chantier des unités d'ouvrage | 2 % | 591712.649 | 11834.253 |
|  |  | Coûts directs |  |  | 603546.902 |
