# Insert à bois

- Propriété du fichier: CYPE Ingenieros S.A.
- Format: FIEBDC-3/2016
- Logiciel: Générateur de prix de la construction. CYPE Ingenieros, S.A.
- Date: 07/02/2025
- Zone géographique: Burkina Faso
- Devise: XOF
- Coûts indirects: 3 %
- Frais généraux: 13 %
- Bénéfice: 6 %
- TVA: 18 %

## T Équipements techniques

### TC ECS et chauffage

#### TCN Bois et charbon

**TCN070** U Insert à bois.
Insert à bois, puissance thermique nominale 7 kW, rendement 71,5%, volume chauffable, calculé avec une exigence de 40 W/m³, 170 m³, d'acier couleur anthracite, avec ventilation par convection naturelle, composé de frontal, porte et foyer en fonte, verre vitrocéramique émaillé résistant à 800°C, récupérateur de cendres, air primaire réglable manuellement, air secondaire fixe, secoue-grille à actionnement extérieur, tirage des fumées contrôlé automatiquement lors de l'ouverture de la porte et diffuseur de flux à air dirigeable. Comprend les accessoires de connexion au conduit d'évacuation des produits de la combustion, sans inclure ce conduit. Totalement monté et connecté.
Inclut: Implantation de l'insert. Présentation des éléments. Montage de l'insert et de ses accessoires. Connexion au conduit d'évacuation.
Critère pour le métré: Nombre d'unités prévues, selon documentation graphique du Projet.
Critère pour le mémoire: On mesurera le nombre d'unités réellement exécutées selon les spécifications du Projet.

| Code | U | Désignation | Quantité | Prix | Montant |
|---|---|---|---|---|---|
| mt38arc070d | U | Insert à bois, puissance thermique nominale 7 kW, rendement 71,5%, volume chauffable, calculé avec une exigence de 40 W/m³, 170 m³, d'acier couleur anthracite, avec ventilation par convection naturelle, composé de frontal, porte et foyer en fonte, verre vitrocéramique émaillé résistant à 800°C, récupérateur de cendres, air primaire réglable manuellement, air secondaire fixe, secoue-grille à actionnement extérieur, tirage des fumées contrôlé automatiquement lors de l'ouverture de la porte et diffuseur de flux à air dirigeable, selon NF EN 13229. (matériau) | 1 | 1198893.95 | 1198893.950 |
| mt38arc600d | U | Mise en marche et formation au maniement d'insert à bois. (matériau) | 1 | 56752.38 | 56752.380 |
| mo004 | h | Compagnon professionnel III/CP2 chauffagiste. (main-d'œuvre) | 1.352 | 1027.78 | 1389.559 |
| mo103 | h | Ouvrier professionnel II/OP chauffagiste. (main-d'œuvre) | 1.352 | 746.17 | 1008.822 |
| % | % | Frais de chantier des unités d'ouvrage | 2 % | 1258044.711 | 25160.894 |
|  |  | Coûts directs |  |  | 1283205.605 |
