# Luminaire sur rail pré-câblé

- Propriété du fichier: CYPE Ingenieros S.A.
- Format: FIEBDC-3/2016
- Logiciel: Générateur de prix de la construction. CYPE Ingenieros, S.A.
- Date: 07/02/2025
- Zone géographique: Burkina Faso
- Devise: XOF
- Coûts indirects: 3 %
- Frais généraux: 13 %
- Bénéfice: 6 %
- TVA: 18 %

## T Équipements techniques

### TE Éclairage

#### TEI Équipements intérieurs

**TEI450** U Luminaire sur rail pré-câblé.
Luminaire en tôle d'acier, finition thermo-émaillée, de couleur blanche, non réglable, de 68 W, alimentation à 220/240 V et 50-60 Hz, de 124,2x1518x96,3 mm, avec lampe LED non remplaçable, température de couleur 4000 K, optique constitué de réflecteur recouvert avec aluminium vaporisé, finition très brillante, à rendement élevé, faisceau de lumière extensif, indice de reproduction chromatique supérieure à 80, flux lumineux 7350 lumens, degré de protection IP20. Installation sur rail pré-câblé.
Critère d'évaluation économique: Le prix ne comprend pas le rail pré-câblé.
Inclut: Implantation. Montage, connexion et contrôle de son bon fonctionnement.
Critère pour le métré: Nombre d'unités prévues, selon documentation graphique du Projet.
Critère pour le mémoire: On mesurera le nombre d'unités réellement exécutées selon les spécifications du Projet.

| Code | U | Désignation | Quantité | Prix | Montant |
|---|---|---|---|---|---|
| mt34lle170ba | U | Luminaire pour rail pré-câblé, en tôle d'acier, finition thermo-émaillée, de couleur blanche, non réglable, de 68 W, alimentation à 220/240 V et 50-60 Hz, de 124,2x1518x96,3 mm, avec lampe LED non remplaçable, température de couleur 4000 K, optique constitué de réflecteur recouvert avec aluminium vaporisé, finition très brillante, à rendement élevé, faisceau de lumière extensif, indice de reproduction chromatique supérieure à 80, flux lumineux 7350 lumens, degré de protection IP20. (matériau) | 1 | 246869.01 | 246869.010 |
| mo003 | h | Compagnon professionnel III/CP2 électricien. (main-d'œuvre) | 0.203 | 1027.78 | 208.639 |
| mo102 | h | Ouvrier professionnel II/OP électricien. (main-d'œuvre) | 0.203 | 746.17 | 151.473 |
| % | % | Frais de chantier des unités d'ouvrage | 2 % | 247229.122 | 4944.582 |
|  |  | Coûts directs |  |  | 252173.704 |
