# Tube plongeur

- Propriété du fichier: CYPE Ingenieros S.A.
- Format: FIEBDC-3/2016
- Logiciel: Générateur de prix de la construction. CYPE Ingenieros, S.A.
- Date: 07/02/2025
- Zone géographique: Burkina Faso
- Devise: XOF
- Coûts indirects: 3 %
- Frais généraux: 13 %
- Bénéfice: 6 %
- TVA: 18 %

## T Équipements techniques

### TG Installations de gaz

#### TGR Réservoirs

**TGR050** U Tube plongeur.
Tube plongeur de 2 m de longueur, constitué de tube en PVC, série B, de 110 mm de diamètre et 3,2 mm d'épaisseur, pour détecter toute accumulation de gaz ou d'eau dans le fond du puits. Comprend le matériel auxiliaire pour le montage et la fixation à l'ouvrage, le liquide nettoyeur, l'adhésif pour les tubes et les accessoires de PVC, les accessoires et les pièces spéciales.
Inclut: Implantation. Présentation à sec du tube, des accessoires et des pièces spéciales. Découpe de l'extrémité inférieure du tube. Mise en place et fixation du tube plongeur. Montage et vérification de son bon fonctionnement.
Critère pour le métré: Nombre d'unités prévues, selon documentation graphique du Projet.
Critère pour le mémoire: On mesurera le nombre d'unités réellement exécutées selon les spécifications du Projet.

| Code | U | Désignation | Quantité | Prix | Montant |
|---|---|---|---|---|---|
| mt36tie400f | U | Matériel auxiliaire pour le montage et la fixation à l'ouvrage des tuyaux en PVC, série B, de 110 mm de diamètre. (matériau) | 2 | 757.64 | 1515.280 |
| mt36tie010fc | m | Tube en PVC, série B, de 110 mm de diamètre et 3,2 mm d'épaisseur, avec extrémité évasée, selon NF EN 1329-1, avec le prix augmenté de 10% pour cause d'accessoires et pièces spéciales. (matériau) | 2 | 5556.06 | 11112.120 |
| mt11var009 | l | Liquide nettoyeur pour collage par adhésif de tubes et accessoires en PVC. (matériau) | 0.008 | 35564.82 | 284.519 |
| mt11var010 | l | Adhésif pour tubes et accessoires en PVC. (matériau) | 0.004 | 45326.23 | 181.305 |
| mo010 | h | Compagnon professionnel III/CP2 installateur de gaz. (main-d'œuvre) | 0.406 | 1027.78 | 417.279 |
| mo109 | h | Ouvrier professionnel II/OP installateur de gaz. (main-d'œuvre) | 0.406 | 746.17 | 302.945 |
| % | % | Frais de chantier des unités d'ouvrage | 2 % | 13813.448 | 276.269 |
|  |  | Coûts directs |  |  | 14089.717 |

Déchets:
- pose: mt36tie010fc; facteur de déchet 0.0786758
- pose: mt11var009 Liquide nettoyeur pour collage par adhésif de tubes et accessoires en PVC; facteur de déchet 0.0275

## Ressources

**mt36tie010fc** m Tube en PVC, série B
Données techniques: Coût énergétique 121.263 MJ; Émission de CO2 2.284 kg; Code CED 17 02 03; Masse de l'élément 1.61 kg; Volume 0.002683 m3
Déchets:
- emballage: re150101 Emballages en papier et en carton. (composant de déchet); quantité 0.018 kg; Code CED 15 01 01; Masse de l'élément 1 kg; Volume 0.001333 m3
- emballage: re170201 Bois. (composant de déchet); quantité 0.052 kg; Code CED 17 02 01; Masse de l'élément 1 kg; Volume 0.000909 m3
- emballage: re170203 Plastique. (composant de déchet); quantité 0.003 kg; Code CED 17 02 03; Masse de l'élément 1 kg; Volume 0.001667 m3

**mt11var009** l Liquide nettoyeur pour collage par adhésif de tubes et accessoires en PVC
Données techniques: Coût énergétique 3.819 MJ; Émission de CO2 0.202 kg; Code CED 20 01 30; Masse de l'élément 1 kg; Volume 0.001 m3
Déchets:
- emballage: re170203 Plastique; quantité 0.032 kg
