# Tuyauterie en polyéthylène réticulé (PE-X)

- Propriété du fichier: CYPE Ingenieros S.A.
- Format: FIEBDC-3/2016
- Logiciel: Générateur de prix de la construction. CYPE Ingenieros, S.A.
- Date: 07/02/2025
- Zone géographique: Burkina Faso
- Devise: XOF
- Coûts indirects: 3 %
- Frais généraux: 13 %
- Bénéfice: 6 %
- TVA: 18 %

## T Équipements techniques

### TN Canalisations pour fluides

#### TNE En polyéthylène

**TNE020** m Tuyauterie en polyéthylène réticulé (PE-X).
Tuyauterie constituée de tube en polyéthylène réticulé (PE-Xa), série 5, de 16 mm de diamètre extérieur, PN=6 atm et 1,8 mm d'épaisseur, fourni en rouleaux. Installation en surface. Comprend le matériel auxiliaire pour le montage et la fixation à l'ouvrage, les accessoires et les pièces spéciales.
Inclut: Implantation. Mise en place et fixation des tuyaux, des accessoires et des pièces spéciales.
Critère pour le métré: Longueur mesurée selon documentation graphique du Projet.
Critère pour le mémoire: On mesurera la longueur réellement exécutée selon les spécifications du Projet.

| Code | U | Désignation | Quantité | Prix | Montant |
|---|---|---|---|---|---|
| mt37tpu400a | U | Matériel auxiliaire pour le montage et la fixation à l'ouvrage des tuyaux en polyéthylène réticulé (PE-Xa), série 5, de 16 mm de diamètre extérieur. (matériau) | 1 | 114.69 | 114.690 |
| mt37tpu010ag | m | Tube en polyéthylène réticulé (PE-Xa), série 5, de 16 mm de diamètre extérieur, PN=6 atm et 1,8 mm d'épaisseur, fourni en rouleaux, selon NF EN ISO 15875-2, avec le prix augmenté de 30% pour cause d'accessoires et pièces spéciales. (matériau) | 1 | 2981.86 | 2981.860 |
| mo008 | h | Compagnon professionnel III/CP2 plombier. (main-d'œuvre) | 0.041 | 1027.78 | 42.139 |
| mo107 | h | Ouvrier professionnel II/OP plombier. (main-d'œuvre) | 0.041 | 746.17 | 30.593 |
| % | % | Frais de chantier des unités d'ouvrage | 2 % | 3169.282 | 63.386 |
|  |  | Coûts directs |  |  | 3232.668 |

Déchets:
- pose: mt37tpu010ag; facteur de déchet 0.0275

## Ressources

**mt37tpu010ag** m Tube en polyéthylène réticulé (PE-Xa)
Données techniques: Coût énergétique 7.363 MJ; Émission de CO2 0.366 kg; Code CED 17 02 03; Masse de l'élément 0.076 kg; Volume 0.000127 m3
