# Adaptateur

- Propriété du fichier: CYPE Ingenieros S.A.
- Format: FIEBDC-3/2016
- Logiciel: Générateur de prix de la construction. CYPE Ingenieros, S.A.
- Date: 07/02/2025
- Zone géographique: Burkina Faso
- Devise: XOF
- Coûts indirects: 3 %
- Frais généraux: 13 %
- Bénéfice: 6 %
- TVA: 18 %

## T Équipements techniques

### TT Installations de télécommunication

#### TTX Réseaux de câbles co-axiaux

**TTX150** U Adaptateur.
Adaptateur avec connecteurs femelles, type "F", de 27 mm de longueur, avec filet de tolérance serrée, écrou et rondelle.
Inclut: Mise en place. Connexion et contrôle de son bon fonctionnement.
Critère pour le métré: Nombre d'unités prévues, selon documentation graphique du Projet.
Critère pour le mémoire: On mesurera le nombre d'unités réellement exécutées selon les spécifications du Projet.

| Code | U | Désignation | Quantité | Prix | Montant |
|---|---|---|---|---|---|
| mt40irt050a | U | Adaptateur avec connecteurs femelles, type "F", de 27 mm de longueur, avec filet de tolérance serrée, écrou et rondelle. (matériau) | 1 | 2247.87 | 2247.870 |
| mo001 | h | Compagnon professionnel III/CP2 installateur en télécommunications. (main-d'œuvre) | 0.068 | 1027.78 | 69.889 |
| mo056 | h | Ouvrier professionnel II/OP installateur en télécommunications. (main-d'œuvre) | 0.068 | 746.17 | 50.740 |
| % | % | Frais de chantier des unités d'ouvrage | 2 % | 2368.499 | 47.370 |
|  |  | Coûts directs |  |  | 2415.869 |
