# Dispositif pour microventilation

- Propriété du fichier: CYPE Ingenieros S.A.
- Format: FIEBDC-3/2016
- Logiciel: Générateur de prix de la construction. CYPE Ingenieros, S.A.
- Date: 07/02/2025
- Zone géographique: Burkina Faso
- Devise: XOF
- Coûts indirects: 3 %
- Frais généraux: 13 %
- Bénéfice: 6 %
- TVA: 18 %

## T Équipements techniques

### TV Climatisation et ventilation

#### TVR Aérateurs

**TVR040** U Dispositif pour microventilation.
Ferrure pour micro-ouverture de fenêtre coulissante, système 2000 Perimetral et système 4200 Perimetral, "CORTIZO". Comprend les accessoires de montage et les éléments de fixation.
Inclut: Implantation. Montage. Mise en place et fixation du dispositif pour microventilation entre la paroi et le cadre de la menuiserie.
Critère pour le métré: Nombre d'unités prévues, selon documentation graphique du Projet.
Critère pour le mémoire: On mesurera le nombre d'unités réellement exécutées selon les spécifications du Projet.

| Code | U | Désignation | Quantité | Prix | Montant |
|---|---|---|---|---|---|
| mt25pfz180c | U | Ferrure pour micro-ouverture de fenêtre coulissante, système 2000 Perimetral et système 4200 Perimetral, "CORTIZO", avec accessoires de montage et éléments de fixation. (matériau) | 1 | 1537.04 | 1537.040 |
| mo018 | h | Compagnon professionnel III/CP2 menuisier PVC et métal. (main-d'œuvre) | 0.102 | 1013.49 | 103.376 |
| mo059 | h | Ouvrier professionnel II/OP menuisier PVC et métal. (main-d'œuvre) | 0.102 | 749.24 | 76.422 |
| % | % | Frais de chantier des unités d'ouvrage | 2 % | 1716.838 | 34.337 |
|  |  | Coûts directs |  |  | 1751.175 |
