# Blindages en bois dans les puits et les tranchées

- Propriété du fichier: CYPE INGENIEROS, S.A.
- Format: FIEBDC-3/2002
- Zone géographique: Burkina Faso
- Devise: XOF
- Coûts indirects: 3.00 %
- Frais généraux: 13.00 %
- Bénéfice: 6.00 %
- TVA: 18.00 %

## B Aménagements extérieurs

### BT Terrassement

#### BTB Blindages

**BTB010** m² Blindages en bois dans les puits et les tranchées.
Étaiement et blindage léger pour une protection de 20%, via appuis horizontaux, amortissables en 10 utilisations et butons en bois, amortissables en 30 utilisations, fixés avec des pointes en acier, dans tranchées, allant jusqu'à 3 m de profondeur et allant jusqu'à 1 m de largeur.
Inclut: Montage d'appuis et d'étrésillons en bois, pour la réalisation du blindage. Clouage de tous les éléments. Démontage graduel de l'étaiement et du blindage.
Critère pour le métré: Superficie en danger d'éboulement, pouvant être une partie ou le total de chacune des parties de l'excavation, mesurée selon documentation graphique du Projet.
Critère pour le mémoire: On mesurera la surface réellement blindée selon les spécifications du Projet.

| Code | U | Désignation | Quantité | Prix | Montant |
|---|---|---|---|---|---|
| mt08emt040 | m³ | Bois de pin pour étaiement et blindage des excavations. (matériau) | 0.010 | 177023.47 | 1770.23 |
| mt08emt045a | m³ | Buton en bois, de 70 à 90 mm de diamètre et entre 2 et 2,5 m de longueur, pour étaiement et blindage des excavations. (matériau) | 0.003 | 159509.95 | 478.53 |
| mt08var060 | kg | Pointes d'acier de 20x100 mm. (matériau) | 0.050 | 6884.25 | 344.21 |
| op00sie020 |  | Scie circulaire à disque fixe, pour table de travail. | 1.000 | 0.00 | 0.00 |
| mo041 | h | Compagnon professionnel III/CP2 VRD espaces publics. (main-d'œuvre) | 0.238 | 1000.07 | 238.02 |
| mo087 | h | Ouvrier professionnel II/OP VRD espaces publics. (main-d'œuvre) | 0.238 | 747.53 | 177.91 |
| % | % | Frais de chantier des unités d'ouvrage | 2 % | 3008.90 | 60.18 |
|  |  | Coûts directs |  |  | 3069.08 |
