# Terre-plein

- Propriété du fichier: CYPE INGENIEROS, S.A.
- Format: FIEBDC-3/2002
- Zone géographique: Burkina Faso
- Devise: XOF
- Coûts indirects: 3.00 %
- Frais généraux: 13.00 %
- Bénéfice: 6.00 %
- TVA: 18.00 %

## B Aménagements extérieurs

### BT Terrassement

#### BTR Remblais

**BTR010** m³ Terre-plein.
Terre-plein pour le couronnement du terre-plein, par extension en couches d'épaisseur ne dépassant pas 30 cm de matériau de la classe B, qui respecte les réquisitions exposées dans la norme NF P11-300 et le compactage postérieur avec des moyens mécaniques jusqu'à atteindre une densité sèche au moins égale à 100% de la maximale obtenue par essai Proctor Modifié, et cela autant de fois que nécessaire, jusqu'à obtenir la cote sous-rasante.
Critère d'évaluation économique: Le prix ne comprend pas la réalisation de l'essai Proctor Modifié.
Inclut: Implantation générale et fixation des points et des niveaux de référence. Tracé des bords de la base du terre-plein. Préparation de la surface d'appui. Charge, transport et extension par couches d'épaisseur uniforme. Humidification ou assèchement de chaque couche. Compactage par couches.
Critère pour le métré: Volume mesuré sur les profils des plans topographiques de Projet, qui définissent le mouvement des terres à réaliser sur chantier.
Critère pour le mémoire: On mesurera le volume de remblai sur les profils transversaux du terrain réellement exécutés, compactés et terminés selon les spécifications du Projet, tant que les tassements moyens de la fondation du à la compressibilité sont inférieurs à deux pour cent de la hauteur moyenne du remblai type terre-plein. Dans le cas contraire, l'excès de volume de remblai pourra être facturé, tant que le tassement de la fondation est vérifié avec les instruments adéquats, dont l'installation et le coût sera à la charge de l'Entrepreneur. Ne seront pas facturés les remblais nécessaires à la restitution du nivellement de la plateforme aux cotes projetées dues à un excès d'excavation ou à toute autre excavation incorrecte imputable à l'entrepreneur, ou les augmentations non prévues dans ce Projet, l'entrepreneur étant obligé de corriger à sa charge ces défauts sans droit à aucune perception supplémentaire.

| Code | U | Désignation | Quantité | Prix | Montant |
|---|---|---|---|---|---|
| mt01art050b | m³ | Matériau d'apport pour réalisation de terre-pleins, classe B selon NF P11-300. (matériau) | 1.000 | 3975.34 | 3975.34 |
| mq01pan010a | h | Chargeuse sur pneus de 120 kW/1,9 m³. (matériel) | 0.033 | 22513.67 | 742.95 |
| mq04cab010b | h | Camion à benne basculante de 10 t de charge, de 147 kW. (matériel) | 0.050 | 18445.20 | 922.26 |
| mq01doz010a | h | Bulldozer à chenilles D-6 de 103 kW. (matériel) | 0.088 | 37466.82 | 3297.08 |
| mq02cia020j | h | Camion citerne, de 8 m³ de capacité. (matériel) | 0.022 | 59410.08 | 1307.02 |
| mq02rov010i | h | Compacteur monocylindrique vibrant autopropulsé, de 129 kW, de 16,2 t, largeur de travail 213,4 cm. (matériel) | 0.059 | 34864.57 | 2057.01 |
| mq01mot010a | h | Motoniveleuse de 141 kW. (matériel) | 0.019 | 37931.30 | 720.69 |
| mo087 | h | Ouvrier professionnel II/OP VRD espaces publics. (main-d'œuvre) | 0.104 | 747.53 | 77.74 |
| % | % | Frais de chantier des unités d'ouvrage | 2 % | 13100.09 | 262.00 |
|  |  | Coûts directs |  |  | 13362.09 |
