# Extension de terre végétale

- Propriété du fichier: CYPE INGENIEROS, S.A.
- Format: FIEBDC-3/2002
- Zone géographique: Burkina Faso
- Devise: XOF
- Coûts indirects: 3.00 %
- Frais généraux: 13.00 %
- Bénéfice: 6.00 %
- TVA: 18.00 %

## L Espaces verts

### LT Préparation du terrain

#### LTT Apport de terres et substrats

**LTT010** m³ Extension de terre végétale.
Terre végétale criblée fournie en vrac, étendue sur le terrain avec des moyens manuels, sur un rayon maximum depuis le lieu de décharge de jusqu'à 100 m, pour constituer une couche d'épaisseur uniforme jusqu'à 10 cm.
Inclut: Extension de la terre. Rasantes et arrêts. Récupération des restes. Chargement des restes dans le camion ou la benne.
Critère pour le métré: Volume à étendre, selon documentation graphique du Projet.
Critère pour le mémoire: On mesurera le volume réellement exécuté selon les spécifications du Projet.

| Code | U | Désignation | Quantité | Prix | Montant |
|---|---|---|---|---|---|
| mt48tie030a | m³ | Terre végétale criblée, fournie en vrac. (matériau) | 1.000 | 13961.03 | 13961.03 |
| mo040 | h | Compagnon professionnel III/CP2 jardinier. (main-d'œuvre) | 0.060 | 1000.07 | 60.00 |
| mo086 | h | Ouvrier professionnel II/OP jardinier. (main-d'œuvre) | 0.744 | 747.53 | 556.16 |
| % | % | Frais de chantier des unités d'ouvrage | 2 % | 14577.19 | 291.54 |
|  |  | Coûts directs |  |  | 14868.73 |
