# Banc d'abdominaux

- Propriété du fichier: CYPE INGENIEROS, S.A.
- Format: FIEBDC-3/2002
- Zone géographique: Burkina Faso
- Devise: XOF
- Coûts indirects: 3.00 %
- Frais généraux: 13.00 %
- Bénéfice: 6.00 %
- TVA: 18.00 %

## M Mobilier urbain

### MQ Équipements sportifs

#### MQA Parcours de santé

**MQA060** U Banc d'abdominaux.
Banc d'abdominaux, constitué d'une planche de 1,75x0,75 m appuyée sur six postes carrés de 0,15 m de côté, deux de 0,80 m et quatre de 0,5 m de hauteur visible, en bois de pin sylvestre, traité en autoclave, avec classe d'emploi 4 selon NF EN 335, terminée avec un vernis protecteur, avec deux traverses en acier de 1,00 m, avec visserie en acier galvanisé, cachée et protégée avec des caches-vis de sécurité, pour utilisateurs de plus de 15 ans, avec zone d sécurité de 30,00 m² et 0,50 m de hauteur libre de chute, fixé à une base de béton BCN: CPJ-CEM II/A 32,5 - P - B 20 - 15/25 - E: 1 - NA - P 18-305. Comprend l'implantation, excavation manuelle du terrain et la fixation de l'équipement sportif. Totalement monté et testé.
Inclut: Implantation. Excavation avec des moyens manuels. Bétonnage de la base d'appui. Montage et fixation de l'équipement sportif.
Critère pour le métré: Nombre d'unités prévues, selon documentation graphique du Projet.
Critère pour le mémoire: On mesurera le nombre d'unités réellement exécutées selon les spécifications du Projet.

| Code | U | Désignation | Quantité | Prix | Montant |
|---|---|---|---|---|---|
| mt10hmf040iaeg | m³ | Béton non armé prêt à l'emploi BCN: CPJ-CEM II/A 32,5 - P - B 20 - 15/25 - E: 1 - NA - P 18-305. (matériau) | 0.600 | 56560.47 | 33936.28 |
| mt52dep060a | U | Banc d'abdominaux, constitué d'une planche de 1,75x0,75 m appuyée sur six postes carrés de 0,15 m de côté, deux de 0,80 m et quatre de 0,5 m de hauteur visible, en bois de pin sylvestre, traité en autoclave, avec classe d'emploi 4 selon NF EN 335, terminée avec un vernis protecteur, avec deux traverses en acier de 1,00 m, avec visserie en acier galvanisé, cachée et protégée avec des caches-vis de sécurité, pour utilisateurs de plus de 15 ans, avec zone d sécurité de 30,00 m² et 0,50 m de hauteur libre de chute, y compris éléments de fixation. Selon NF EN 1176-1. (matériau) | 1.000 | 1048497.51 | 1048497.51 |
| op00tal010 |  | Perceuse. | 1.000 | 0.00 | 0.00 |
| op00ato010 |  | Tournevis. | 1.000 | 0.00 | 0.00 |
| mo041 | h | Compagnon professionnel III/CP2 VRD espaces publics. (main-d'œuvre) | 2.083 | 1000.07 | 2083.15 |
| mo087 | h | Ouvrier professionnel II/OP VRD espaces publics. (main-d'œuvre) | 2.975 | 747.53 | 2223.90 |
| % | % | Frais de chantier des unités d'ouvrage | 2 % | 1086740.84 | 21734.82 |
|  |  | Coûts directs |  |  | 1108475.66 |
