# Rampe lumineuse à défilement

- Propriété du fichier: CYPE INGENIEROS, S.A.
- Format: FIEBDC-3/2002
- Zone géographique: Burkina Faso
- Devise: XOF
- Coûts indirects: 3.00 %
- Frais généraux: 13.00 %
- Bénéfice: 6.00 %
- TVA: 18.00 %

## S Sécurité et santé

### SS Signalisation de chantier

#### SSB Balisage

**SSB050** m Rampe lumineuse à défilement.
Balisage provisoire avec une rampe lumineuse à défilement synchronisé, constituée des éléments suivants: bases de caoutchouc recyclée de 800x400x120 mm, amortissables en 10 utilisations; balises de sécurité avec bandes réfléchissantes de couleur rouge et blanche, amortissables en 10 utilisations, placées tous les 3 m et feux de balisage de couleur orange, avec lampe Súper Led et lentille de 200 mm de diamètre, amortissables en 10 utilisations, alimentés avec des piles de 6 V 4LR25. Comprend le montage, la maintenance dans des conditions sûres durant toute la période de temps requise et le démontage.
Inclut: Montage et vérification. Démontage postérieur. Transport jusqu'au lieu de stockage ou retrait à la benne.
Critère pour le métré: Longueur mesurée selon Plan général de coordination en matière de sécurité et de protection de la santé.
Critère pour le mémoire: La longueur mesurée sera celle réellement montée selon spécifications d'Étude ou d'Étude Basique de Sécurité et Santé.

| Code | U | Désignation | Quantité | Prix | Montant |
|---|---|---|---|---|---|
| mt50bal070 | U | Base en caoutchouc recyclée de 800x400x120 mm, pour la fixation d'une balise de sécurité. (matériau) | 0.045 | 51487.51 | 2316.94 |
| mt50bal071 | U | Balise de sécurité avec des bandes réfléchissantes sur les deux faces de couleur rouge et blanche, pour fixation de feux de balisage pour rampe lumineuse à défilement, adaptable à la base en caoutchouc. (matériau) | 0.045 | 92538.36 | 4164.23 |
| mt50bal075 | U | Feu de balisage pour rampe lumineuse à défilement, de couleur ambre, avec une lampe Súper Led et une lentille de 200 mm de diamètre. (matériau) | 0.045 | 235172.68 | 10582.77 |
| mt50bal041b | U | Pile de 6V type 4LR25 alcaline. (matériau) | 0.315 | 17811.89 | 5610.75 |
| mo120 | h | Ouvrier Sécurité et Santé. (main-d'œuvre) | 0.744 | 720.23 | 535.85 |
| % | % | Frais de chantier des unités d'ouvrage | 2 % | 23210.54 | 464.21 |
|  |  | Coûts directs |  |  | 23674.75 |
