# Ruban avec éléments réfléchissants

- Propriété du fichier: CYPE INGENIEROS, S.A.
- Format: FIEBDC-3/2002
- Zone géographique: Burkina Faso
- Devise: XOF
- Coûts indirects: 3.00 %
- Frais généraux: 13.00 %
- Bénéfice: 6.00 %
- TVA: 18.00 %

## S Sécurité et santé

### SS Signalisation de chantier

#### SSB Balisage

**SSB080** m Ruban avec éléments réfléchissants.
Fourniture, mise en place et démontage de cordon de balisage avec des guirlandes réfléchissantes de plastique, couleur rouge et blanche, fixé sur des supports existants (non compris dans ce prix).
Inclut: Mise en place. Démontage postérieur. Retrait à la benne.
Critère pour le métré: Longueur mesurée selon Plan général de coordination en matière de sécurité et de protection de la santé.
Critère pour le mémoire: La longueur mesurée sera celle réellement montée selon spécifications d'Étude ou d'Étude Basique de Sécurité et Santé.

| Code | U | Désignation | Quantité | Prix | Montant |
|---|---|---|---|---|---|
| mt50bal080a | U | Cordon de balisage avec des guirlandes réfléchissantes de plastique, couleur rouge et blanche, de 10 m de longueur. (matériau) | 0.110 | 1252.40 | 137.76 |
| mo120 | h | Ouvrier Sécurité et Santé. (main-d'œuvre) | 0.179 | 720.23 | 128.92 |
| % | % | Frais de chantier des unités d'ouvrage | 2 % | 266.68 | 5.33 |
|  |  | Coûts directs |  |  | 272.01 |
