# Fanion

- Propriété du fichier: CYPE INGENIEROS, S.A.
- Format: FIEBDC-3/2002
- Zone géographique: Burkina Faso
- Devise: XOF
- Coûts indirects: 3.00 %
- Frais généraux: 13.00 %
- Bénéfice: 6.00 %
- TVA: 18.00 %

## S Sécurité et santé

### SS Signalisation de chantier

#### SSN Signalisation manuelle

**SSN010** U Fanion.
Fanion de signalisation, en matériau textile, avec recouvrement de matériau plastique, de 40x50 cm, de couleur rouge et d'une tige en bois de 1 m, amortissable en 5 utilisations.
Critère pour le métré: Nombre d'unités prévues, selon Plan général de coordination en matière de sécurité et de protection de la santé.
Critère pour le mémoire: On mesurera le nombre d'unités réellement fournies selon spécifications d'Étude ou d'Étude Basique de Sécurité et Santé.

| Code | U | Désignation | Quantité | Prix | Montant |
|---|---|---|---|---|---|
| mt50bal020 | U | Fanion pour signalisation, de matériau textile, avec recouvrement plastique, de 40x50 cm, de couleur rouge et tige en bois de 1 m. (matériau) | 0.200 | 9740.88 | 1948.18 |
| mo120 | h | Ouvrier Sécurité et Santé. (main-d'œuvre) | 0.030 | 720.23 | 21.61 |
| % | % | Frais de chantier des unités d'ouvrage | 2 % | 1969.79 | 39.40 |
|  |  | Coûts directs |  |  | 2009.19 |
