# Bordure en bois

- Propriété du fichier: CYPE INGENIEROS, S.A.
- Format: FIEBDC-3/2002
- Zone géographique: Burkina Faso
- Devise: XOF
- Coûts indirects: 3.00 %
- Frais généraux: 13.00 %
- Bénéfice: 6.00 %
- TVA: 18.00 %

## V Voiries

### VB Bordures et rigoles

#### VBB Bois

**VBB010** m Bordure en bois.
Bord en bois de pin maritime (Pinus pinaster), de 18x6 cm de section, couleur marron, traité en autoclave par la méthode Bethell, avec classe d'emploi 4 selon NF EN 335, avec arêtes arrondies dans la face supérieure, fixé horizontalement sur base de béton massif BCN: CPJ-CEM II/A 32,5 - P - B 20 - 15/25 - E: 1 - NA - P 18-305 de 20 cm d'épaisseur et 10 cm de largeur de chaque côté du bord, coulage depuis le camion, extension et vibrage, avec finition lissée à la règle, selon les pentes du projet et placé sur plateforme avec indice CBR > 5 (California Bearing Ratio), non comprise dans ce prix. Comprend les éléments d'ancrage et le nettoyage.
Inclut: Implantation des alignements et des niveaux. Coulage et extension du béton en lit d'appui. Présentation, aplomb et nivellement. Fixation du bord de bois sur la base.
Critère pour le métré: Longueur mesurée selon documentation graphique du Projet.
Critère pour le mémoire: On mesurera la longueur réellement exécutée selon les spécifications du Projet.

| Code | U | Désignation | Quantité | Prix | Montant |
|---|---|---|---|---|---|
| mt10hmf040iaeg | m³ | Béton non armé prêt à l'emploi BCN: CPJ-CEM II/A 32,5 - P - B 20 - 15/25 - E: 1 - NA - P 18-305. (matériau) | 0.062 | 56560.47 | 3506.75 |
| mt18jbf010a | m | Bord en bois de pin maritime (Pinus pinaster), finition brossée, de 18x6 cm de section et 122 cm de longueur, couleur marron, avec arêtes arrondies dans la face supérieure, traité en autoclave par la méthode Bethell, avec classe d'emploi 4 selon NF EN 335. (matériau) | 1.200 | 9364.29 | 11237.15 |
| mt18mva085b | U | Cheville expansive métallique et tire-fond, pour la fixation d'éléments en bois sur un support de base en béton. (matériau) | 1.000 | 759.26 | 759.26 |
| op00sie010 |  | Scie sauteuse. | 1.000 | 0.00 | 0.00 |
| op00tal010 |  | Perceuse. | 1.000 | 0.00 | 0.00 |
| op00ato010 |  | Tournevis. | 1.000 | 0.00 | 0.00 |
| mo041 | h | Compagnon professionnel III/CP2 VRD espaces publics. (main-d'œuvre) | 0.355 | 1000.07 | 355.02 |
| mo087 | h | Ouvrier professionnel II/OP VRD espaces publics. (main-d'œuvre) | 0.405 | 747.53 | 302.75 |
| % | % | Frais de chantier des unités d'ouvrage | 2 % | 16160.93 | 323.22 |
|  |  | Coûts directs |  |  | 16484.15 |
