# Bordure en pierre naturelle

- Propriété du fichier: CYPE INGENIEROS, S.A.
- Format: FIEBDC-3/2002
- Zone géographique: Burkina Faso
- Devise: XOF
- Coûts indirects: 3.00 %
- Frais généraux: 13.00 %
- Bénéfice: 6.00 %
- TVA: 18.00 %

## V Voiries

### VB Bordures et rigoles

#### VBP Pierre

**VBP010** m Bordure en pierre naturelle.
Bordure droite en granit Blanc Berrocal, constituée de pièces de 10x15 cm de section, longueur libre entre 50 et 100 cm, arêtes obliques de 3 mm, faces visibles et bords sciés, placé avec du mortier de ciment, confectionné sur chantier, dosage 1:6 de consistance sèche et le jointoiement de largeur maximale 1 cm avec du mortier de ciment, confectionné sur chantier, dosage 1:6, pour mise en place sur les voies routières, sur base de béton massif BCN: CPJ-CEM II/A 32,5 - P - B 20 - 15/25 - E: 1 - NA - P 18-305 de 20 cm d'épaisseur et 10 cm de largeur de chaque côté du bord, coulage depuis le camion, extension et vibrage, avec finition lissée à la règle, selon les pentes du projet et placé sur plateforme avec indice CBR > 5 (California Bearing Ratio), non comprise dans ce prix. Comprend nettoyage.
Inclut: Implantation des alignements et des niveaux. Coulage et extension du béton en lit d'appui. Mise en place et nivellement des pièces. Remplissage des joints avec du mortier de ciment.
Critère pour le métré: Longueur mesurée selon documentation graphique du Projet.
Critère pour le mémoire: On mesurera la longueur réellement exécutée selon les spécifications du Projet.

| Code | U | Désignation | Quantité | Prix | Montant |
|---|---|---|---|---|---|
| mt10hmf040iaeg | m³ | Béton non armé prêt à l'emploi BCN: CPJ-CEM II/A 32,5 - P - B 20 - 15/25 - E: 1 - NA - P 18-305. (matériau) | 0.084 | 56560.47 | 4751.08 |
| mt08aaa010a | m³ | Eau. (matériau) | 0.006 | 1180.16 | 7.08 |
| mt01arg005a | t | Sable de carrière, pour mortier confectionné sur le chantier. (matériau) | 0.007 | 12461.00 | 87.23 |
| mt08cem000a | kg | Ciment gris en sacs. (matériau) | 1.000 | 85.76 | 85.76 |
| mt18jbp020aaa | m | Bordure droite en granit Blanc Berrocal, constituée de pièces de 10x15 cm de section, longueur libre entre 50 et 100 cm, arêtes obliques de 3 mm, faces visibles et bords sciés, selon NF EN 1343. (matériau) | 1.000 | 12311.39 | 12311.39 |
| mq06hor010 | h | Bétonnière électrique avec une capacité de gâchage de 160 l. (matériel) | 0.006 | 1723.84 | 10.34 |
| op00amo010 |  | Rectifieuse ou scie radiale. | 1.000 | 0.00 | 0.00 |
| mo041 | h | Compagnon professionnel III/CP2 VRD espaces publics. (main-d'œuvre) | 0.446 | 1000.07 | 446.03 |
| mo087 | h | Ouvrier professionnel II/OP VRD espaces publics. (main-d'œuvre) | 0.494 | 747.53 | 369.28 |
| % | % | Frais de chantier des unités d'ouvrage | 2 % | 18068.19 | 361.36 |
|  |  | Coûts directs |  |  | 18429.55 |
