# Sous-base granulaire

- Propriété du fichier: CYPE INGENIEROS, S.A.
- Format: FIEBDC-3/2002
- Zone géographique: Burkina Faso
- Devise: XOF
- Coûts indirects: 3.00 %
- Frais généraux: 13.00 %
- Bénéfice: 6.00 %
- TVA: 18.00 %

## V Voiries

### VP Revêtement de sols extérieurs

#### VPP Préparation du terrain

**VPP030** m³ Sous-base granulaire.
Sous-base granulaire avec grave naturelle calcaire, et compactage au 95% du Proctor Modifié avec des moyens mécaniques, en couches de 30 cm d'épaisseur, jusqu'à atteindre une densité sèche supérieure ou égale à au 95% du Proctor Modifié de celle maximale obtenue à l'essai Proctor Modifié, pour amélioration des propriétés résistantes du terrain.
Critère d'évaluation économique: Le prix ne comprend pas la réalisation de l'essai Proctor Modifié.
Inclut: Transport et décharge du matériau au pied du talus. Extension du matériau en couches d'épaisseur uniforme. Humidification ou assèchement de chaque couche. Compactage.
Critère pour le métré: Volume mesuré sur les plans des profils transversaux du Projet, qui définissent le mouvement des terres à réaliser sur chantier.
Critère pour le mémoire: On mesurera, en profil compacté, le volume réellement exécuté selon les spécifications du Projet, sans inclure les augmentations par excès d'excavation non autorisés.

| Code | U | Désignation | Quantité | Prix | Montant |
|---|---|---|---|---|---|
| mt01zah010a | t | Grave naturelle calcaire. (matériau) | 2.200 | 6922.78 | 15230.12 |
| mq02rot030b | h | Compacteur tandem autopropulsé, de 63 kW, de 9,65 t, largeur de travail 168 cm. (matériel) | 0.110 | 22944.57 | 2523.90 |
| mq04dua020b | h | Dumper à décharge frontale de 2 t de charge utile. (matériel) | 0.110 | 5187.71 | 570.65 |
| mq02cia020j | h | Camion citerne, de 8 m³ de capacité. (matériel) | 0.011 | 59410.08 | 653.51 |
| mo113 | h | Ouvrier d'exécution I/OE1 construction. (main-d'œuvre) | 0.268 | 720.23 | 193.02 |
| % | % | Frais de chantier des unités d'ouvrage | 2 % | 19171.20 | 383.42 |
|  |  | Coûts directs |  |  | 19554.62 |
